# Fachada simple, de chapa perfilada de acero "ACH"

- Propiedad del archivo: CYPE Ingenieros S.A.
- Formato: FIEBDC-3/2016
- Programa: Generador de precios de la construcción. CYPE Ingenieros, S.A.
- Fecha: 21/05/2024
- Divisa: EUR
- Costes indirectos: 3 %
- IVA: 21 %

## F Fachadas y particiones

### FL Fachadas ligeras

#### FLA De chapas de acero y paneles sándwich

**FLA015** m² Fachada simple, de chapa perfilada de acero "ACH".
Fachada simple, de chapa perfilada ondulada de acero prelacado, ACH 18 Minionda "ACH", espesor 0,6 mm, 18 mm de altura de perfil y 76 mm de intereje, COLOCACIÓN: en posición vertical, 200 mm de solape de la chapa superior sobre la inferior y una onda de solape lateral entre chapas. Incluso accesorios de fijación de las chapas.
Criterio de valoración económica: El precio no incluye la estructura soporte ni la resolución de puntos singulares.
Incluye: Replanteo de las chapas. Corte, preparación y colocación de las chapas. Fijación mecánica de las chapas.
Criterio de medición de proyecto: Superficie medida según documentación gráfica de Proyecto, sin duplicar esquinas ni encuentros, deduciendo los huecos de superficie mayor de 1 m².
Criterio de medición de obra: Se medirá la superficie realmente ejecutada según especificaciones de Proyecto, sin duplicar esquinas ni encuentros, deduciendo los huecos de superficie mayor de 1 m².

| Código | Ud | Descripción | Rendimiento | Precio | Importe |
|---|---|---|---|---|---|
| mt13cap010py | m² | Chapa perfilada ondulada de acero prelacado, ACH 18 Minionda "ACH", espesor 0,6 mm, 18 mm de altura de perfil y 76 mm de intereje. (material) | 1.07 | 8.2 | 8.774 |
| mt13cap030d | Ud | Kit de accesorios de fijación "ACH", para chapas perfiladas, en fachadas. (material) | 0.2 | 20 | 4.000 |
| mo051 | h | Oficial 1ª montador de cerramientos industriales. (mano de obra) | 0.273 | 22.74 | 6.208 |
| mo098 | h | Ayudante montador de cerramientos industriales. (mano de obra) | 0.273 | 21.02 | 5.738 |
| % | % | Costes directos complementarios | 2 % | 24.720 | 0.494 |
|  |  | Costes directos |  |  | 25.214 |

Residuos:
- colocación: mt13cap010py; factor de residuo 0.0188018

## Recursos

**mt13cap010py** m² Chapa perfilada ondulada de acero prelacado
Datos técnicos: Coste energético 193.197 MJ; Emisión de CO2 17.621 kg; Código LER 17 04 05; Masa del elemento 6 kg; Volumen 0.002857 m3
Residuos:
- embalaje: re170203 Plástico. (componente de residuo); rendimiento 0.021 kg; Código LER 17 02 03; Masa del elemento 1 kg; Volumen 0.001667 m3
