# Muro de carga de fábrica de tapia de tierra estabilizada

- Propiedad del archivo: CYPE Ingenieros S.A.
- Formato: FIEBDC-3/2016
- Programa: Generador de precios de la construcción. CYPE Ingenieros, S.A.
- Fecha: 26/05/2025
- Divisa: EUR
- Costes indirectos: 3 %
- IVA: 21 %

## F Fachadas y particiones

### FN Muros bioclimáticos

#### FNA Hoja de fábrica de tapia

**FNA010** m³ Muro de carga de fábrica de tapia de tierra estabilizada.
Ejecución de muro de carga de 60 cm de espesor de fábrica de tapia de tierra estabilizada, compuesto por una mezcla de tierras seleccionadas, áridos de distintas granulometrías y cal aérea y cemento blanco como estabilizantes, que se conforma por apisonado manual dentro de un cajón de encofrado recuperable de madera llamado tapial, amortizable en 6 usos, relleno en tongadas sucesivas de 10 a 15 cm de espesor. Incluso refuerzo de esquinas y encuentros con malla de armado de fábricas, colocada en las hileras de cada tapia, cuya altura no será superior a 100 cm.
Criterio de valoración económica: El precio no incluye la formación de los dinteles de los huecos del paramento ni la realización de pruebas y ensayos de las tierras.
Incluye: Replanteo. Análisis de las tierras. Preparación de la mezcla. Montaje del sistema de encofrado o tapial. Vertido de la mezcla en el encofrado. Apisonado del relleno. Desmontaje del sistema de encofrado. Resolución de esquinas y encuentros. Sellado parcial de los huecos producidos al retirar el encofrado. Aplicación del tratamiento superficial.
Criterio de medición de proyecto: Volumen medido según documentación gráfica de Proyecto.
Criterio de medición de obra: Se medirá el volumen realmente ejecutado según especificaciones de Proyecto.

| Código | Ud | Descripción | Rendimiento | Precio | Importe |
|---|---|---|---|---|---|
| mt01zah010a | t | Zahorra natural caliza. (material) | 0.33 | 10 | 3.300 |
| mt01arg010a | m³ | Árido silíceo de machaqueo, de 2 a 5 mm de diámetro. (material) | 0.33 | 15.5 | 5.115 |
| mt01art020b | m³ | Tierra seleccionada de la propia excavación. (material) | 0.33 | 5.41 | 1.785 |
| mt08cem040c | kg | Cemento blanco BL-II/A-L 42,5 R, en sacos, según UNE 80305. (material) | 37.5 | 0.16 | 6.000 |
| mt08cal011a | kg | Cal aérea hidratada, tipo CL 90-S, según UNE-EN 459-1, en sacos. (material) | 95 | 0.44 | 41.800 |
| mt08aaa010a | m³ | Agua. (material) | 0.006 | 1.5 | 0.009 |
| mt07mee026ac | m² | Tabla de madera de pino silvestre (Pinus sylvestris), bordes canteados, de 22 mm de espesor, con el tratamiento adecuado, con clase de uso 2 según UNE-EN 335. (material) | 0.33 | 19.61 | 6.471 |
| mt08ema050b | m³ | Madera para encofrar, de 26 mm de espesor. (material) | 0.05 | 385 | 19.250 |
| mt08var050 | kg | Alambre galvanizado para atar, de 1,30 mm de diámetro. (material) | 0.3 | 1.5 | 0.450 |
| mt08var060 | kg | Puntas de acero de 20x100 mm. (material) | 0.2 | 8.75 | 1.750 |
| mt08ema090a | m² | Sistema de encofrado a dos caras, para muros, formado por tablones de madera de pino, hasta 3 m de altura. (material) | 0.556 | 40 | 22.240 |
| mt07aaf010ac | Ud | Armadura de tendel prefabricada de acero galvanizado en caliente RND.4/Z "MURFOR", de 4 mm de diámetro, 80 mm de anchura, 3,05 m de longitud y 0,885 kg de peso, tipo cercha, con ganchos para dinteles y esquineras. Según UNE-EN 845-3. (material) | 0.7 | 3.27 | 2.289 |
| mt27tsb030a | l | Impregnación hidrófuga y oleófuga, incolora, a base de alcoxisilano de alquilo en base acuosa, sin disolventes, con una profundidad media de penetración de 6,8 mm, repelente del agua y la suciedad, con propiedades tixotrópicas, permeable al vapor de agua, antimoho y antiverdín, con efecto preventivo de las eflorescencias y con resistencia a los rayos UV y a los álcalis, para aplicación sobre superficies de hormigón, mortero, ladrillo cerámico o piedra natural. (material) | 0.75 | 6.22 | 4.665 |
| mq05mai030 | h | Martillo neumático. (maquinaria) | 2 | 4.57 | 9.140 |
| mq05pdm010a | h | Compresor portátil eléctrico 2 m³/min de caudal. (maquinaria) | 2 | 4.27 | 8.540 |
| mo021 | h | Oficial 1ª construcción en trabajos de albañilería. (mano de obra) | 6 | 23.1 | 138.600 |
| mo114 | h | Peón ordinario construcción en trabajos de albañilería. (mano de obra) | 6.5 | 21.69 | 140.985 |
| % | % | Costes directos complementarios | 2 % | 412.389 | 8.248 |
|  |  | Costes directos |  |  | 420.637 |

Residuos:
- colocación: mt01zah010a Zahorra natural caliza; factor de residuo 0.00729141
- colocación: mt01arg010a Árido silíceo de machaqueo, de 2 a 5 mm de diámetro; factor de residuo 0.00826696
- colocación: mt01art020b Tierra seleccionada de la propia excavación; factor de residuo 0.00523238
- colocación: mt08cem040c Cemento blanco BL-II/A-L 42,5 R, en sacos, según UNE 80305; factor de residuo 0.0063
- colocación: mt08cal011a Cal aérea hidratada, tipo CL 90-S, según UNE-EN 459-1, en sacos; factor de residuo 0.042
- colocación: mt07mee026ac; factor de residuo 0.0117711
- colocación: mt08ema050b Madera para encofrar, de 26 mm de espesor; factor de residuo 1
- colocación: mt08var050 Alambre galvanizado para atar, de 1,30 mm de diámetro; factor de residuo 0.0038
- colocación: mt08var060 Puntas de acero de 20x100 mm; factor de residuo 0.0045
- colocación: mt08ema090a Sistema de encofrado a dos caras, para muros, formado por tablones de madera de pino, hasta 3 m de altura; factor de residuo 1
- colocación: mt07aaf010ac; factor de residuo 0.0188

## Recursos

**mt01zah010a** t Zahorra natural caliza
Datos técnicos: Coste energético 127.000 MJ; Emisión de CO2 7.000 kg; Código LER 01 04 08; Masa del elemento 1000 kg; Volumen 0.666667 m3

**mt01arg010a** m³ Árido silíceo de machaqueo, de 2 a 5 mm de diámetro
Datos técnicos: Coste energético 146.250 MJ; Emisión de CO2 7.800 kg; Código LER 01 04 08; Masa del elemento 1950 kg; Volumen 1.3 m3

**mt01art020b** m³ Tierra seleccionada de la propia excavación
Datos técnicos: Coste energético 574.000 MJ; Emisión de CO2 41.000 kg; Código LER 17 05 04; Masa del elemento 2050 kg; Volumen 1.28125 m3

**mt08cem040c** kg Cemento blanco BL-II/A-L 42,5 R, en sacos, según UNE 80305
Datos técnicos: Coste energético 4.234 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08cal011a** kg Cal aérea hidratada, tipo CL 90-S, según UNE-EN 459-1, en sacos
Datos técnicos: Coste energético 5.019 MJ; Emisión de CO2 0.227 kg; Código LER 17 09 04; Masa del elemento 1 kg; Volumen 0.000667 m3
Residuos:
- embalaje: re150101 Envases de papel y cartón; rendimiento 0.009 kg
- embalaje: re170203 Plástico; rendimiento 0.002 kg

**mt08aaa010a** m³ Agua
Datos técnicos: Coste energético 60.000 MJ; Emisión de CO2 30.000 kg

**mt07mee026ac** m² Tabla de madera de pino silvestre (Pinus sylvestris)
Datos técnicos: Coste energético 1015.200 MJ; Emisión de CO2 -16.051 kg; Código LER 17 02 01; Masa del elemento 12.1 kg; Volumen 0.011 m3
Residuos:
- embalaje: re170203 Plástico; rendimiento 0.034 kg

**mt08ema050b** m³ Madera para encofrar, de 26 mm de espesor
Datos técnicos: Coste energético 9339.000 MJ; Emisión de CO2 -127.875 kg; Código LER 17 02 01; Masa del elemento 68.75 kg; Volumen 0.0625 m3

**mt08var050** kg Alambre galvanizado para atar, de 1,30 mm de diámetro
Datos técnicos: Coste energético 25.100 MJ; Emisión de CO2 2.560 kg; Código LER 17 04 05; Masa del elemento 1 kg; Volumen 0.000476 m3

**mt08var060** kg Puntas de acero de 20x100 mm
Datos técnicos: Coste energético 14.060 MJ; Emisión de CO2 0.570 kg; Código LER 17 04 05; Masa del elemento 1 kg; Volumen 0.000476 m3

**mt08ema090a** m² Sistema de encofrado a dos caras, para muros, formado por tablones de madera de pino, hasta 3 m de altura
Datos técnicos: Coste energético 205.458 MJ; Emisión de CO2 -2.813 kg; Código LER 17 02 01; Masa del elemento 1.5125 kg; Volumen 0.001375 m3

**mt07aaf010ac** Ud Armadura de tendel prefabricada de acero galvanizado en caliente RND.4/Z "MURFOR"
Datos técnicos: Coste energético 24.636 MJ; Emisión de CO2 2.386 kg; Código LER 17 04 05; Masa del elemento 0.885 kg; Volumen 0.000421 m3
Residuos:
- embalaje: re170203 Plástico; rendimiento 0.025 kg
