# Muro de carga de fábrica de bloque de cáñamo

- Propiedad del archivo: CYPE Ingenieros S.A.
- Formato: FIEBDC-3/2016
- Programa: Generador de precios de la construcción. CYPE Ingenieros, S.A.
- Fecha: 26/06/2025
- Divisa: EUR
- Costes indirectos: 3 %
- IVA: 21 %

## F Fachadas y particiones

### FN Muros bioclimáticos

#### FNC Hoja de fábrica de bloques de cáñamo

**FNC010** m² Muro de carga de fábrica de bloque de cáñamo.
Ejecución de muro de carga de 14 cm de espesor de fábrica de bloque de cáñamo cara vista, de superficie rugosa, color marrón tierra, 29x14x10,5 cm, resistencia a compresión 1,3 N/mm², compuesto de tierras seleccionadas, fibras de cáñamo, cal hidráulica natural y adiciones minerales, recibida con mortero de cal hidráulica natural tipo NHL 3,5, con piezas especiales tales como medios bloques y tres cuartos de bloques.
Criterio de valoración económica: El precio no incluye la formación de los dinteles de los huecos del paramento ni la barrera anticapilaridad.
Incluye: Limpieza y preparación de la superficie soporte. Replanteo, planta a planta. Colocación y aplomado de miras de referencia. Tendido de hilos entre miras. Colocación de plomos fijos en las aristas. Colocación de las piezas por hiladas a nivel. Realización de todos los trabajos necesarios para la resolución de huecos. Repaso de las juntas y limpieza final del paramento.
Criterio de medición de proyecto: Superficie medida según documentación gráfica de Proyecto, sin duplicar esquinas ni encuentros, deduciendo los huecos de superficie mayor de 2 m², añadiendo a cambio la superficie de la parte interior del hueco, correspondiente al desarrollo de jambas y dinteles.
Criterio de medición de obra: Se medirá la superficie realmente ejecutada según especificaciones de Proyecto, sin duplicar esquinas ni encuentros, deduciendo los huecos de superficie mayor de 2 m², añadiendo a cambio la superficie de la parte interior del hueco, correspondiente al desarrollo de jambas y dinteles.

| Código | Ud | Descripción | Rendimiento | Precio | Importe |
|---|---|---|---|---|---|
| mt03bny010a | Ud | Bloque de cáñamo cara vista, de superficie rugosa, color marrón tierra, 29x14x10,5 cm, resistencia a compresión 1,3 N/mm², compuesto de tierras seleccionadas, fibras de cáñamo, cal hidráulica natural y adiciones minerales, con propiedades bioclimáticas. Según UNE 41410. (material) | 28.35 | 1.31 | 37.139 |
| mt03bny020a | Ud | Medio bloque de cáñamo cara vista, de superficie rugosa, color marrón tierra, 14x14x10,5 cm, resistencia a compresión 1,3 N/mm², compuesto de tierras seleccionadas, fibras de cáñamo, cal hidráulica natural y adiciones minerales, con propiedades bioclimáticas. Según UNE 41410. (material) | 2.646 | 0.69 | 1.826 |
| mt03bny030a | Ud | Tres cuartos de bloque de cáñamo cara vista, de superficie rugosa, color marrón tierra, 21x14x10 cm, resistencia a compresión 1,3 N/mm², compuesto de tierras seleccionadas, fibras de cáñamo, cal hidráulica natural y adiciones minerales, con propiedades bioclimáticas. Según UNE 41410. (material) | 5.25 | 1.11 | 5.828 |
| mt08aaa010a | m³ | Agua. (material) | 0.972 | 1.5 | 1.458 |
| mt09mcc010a | kg | Mortero de cal hidráulica natural tipo NHL 3,5, con arenas de sílice y calcáreas, para recibido de bloques de cáñamo, suministrado en sacos. (material) | 2.86 | 6.32 | 18.075 |
| mq06hor010 | h | Hormigonera eléctrica con una capacidad de amasado de 160 l. (maquinaria) | 0.004 | 3.45 | 0.014 |
| mo021 | h | Oficial 1ª construcción en trabajos de albañilería. (mano de obra) | 0.47 | 23.1 | 10.857 |
| mo114 | h | Peón ordinario construcción en trabajos de albañilería. (mano de obra) | 0.663 | 21.69 | 14.380 |
| % | % | Costes directos complementarios | 2 % | 89.577 | 1.792 |
|  |  | Costes directos |  |  | 91.369 |

Residuos:
- colocación: mt03bny010a; factor de residuo 0.03
- colocación: mt03bny020a; factor de residuo 0.0587912
- colocación: mt03bny030a; factor de residuo 0.03
- colocación: mt09mcc010a; factor de residuo 0.0066

## Recursos

**mt03bny010a** Ud Bloque de cáñamo cara vista
Datos técnicos: Coste energético 53.991 MJ; Emisión de CO2 -3.027 kg; Código LER 17 05 04; Masa del elemento 4.7 kg; Volumen 0.002938 m3
Residuos:
- embalaje: re170201 Madera. (componente de residuo); rendimiento 0.014 kg; Código LER 17 02 01; Masa del elemento 1 kg; Volumen 0.000909 m3
- embalaje: re170203 Plástico. (componente de residuo); rendimiento 0.005 kg; Código LER 17 02 03; Masa del elemento 1 kg; Volumen 0.001667 m3

**mt03bny020a** Ud Medio bloque de cáñamo cara vista
Datos técnicos: Coste energético 26.203 MJ; Emisión de CO2 -1.447 kg; Código LER 17 05 04; Masa del elemento 2.26 kg; Volumen 0.001412 m3
Residuos:
- embalaje: re170201 Madera; rendimiento 0.007 kg
- embalaje: re170203 Plástico; rendimiento 0.004 kg

**mt03bny030a** Ud Tres cuartos de bloque de cáñamo cara vista
Datos técnicos: Coste energético 37.851 MJ; Emisión de CO2 -2.081 kg; Código LER 17 05 04; Masa del elemento 3.23 kg; Volumen 0.002019 m3
Residuos:
- embalaje: re170201 Madera; rendimiento 0.014 kg
- embalaje: re170203 Plástico; rendimiento 0.005 kg

**mt08aaa010a** m³ Agua
Datos técnicos: Coste energético 60.000 MJ; Emisión de CO2 30.000 kg

**mt09mcc010a** kg Mortero de cal hidráulica natural tipo NHL 3,5
Datos técnicos: Coste energético 4.268 MJ; Emisión de CO2 0.262 kg; Código LER 17 01 01; Masa del elemento 1 kg; Volumen 0.000667 m3
Residuos:
- embalaje: re150101 Envases de papel y cartón. (componente de residuo); rendimiento 0.014 kg; Código LER 15 01 01; Masa del elemento 1 kg; Volumen 0.001333 m3
