# Perfil de esquina autoadhesivo, de aluminio

- Propiedad del archivo: CYPE Ingenieros S.A.
- Formato: FIEBDC-3/2016
- Programa: Generador de precios de la construcción. CYPE Ingenieros, S.A.
- Fecha: 06/06/2025
- Divisa: EUR
- Costes indirectos: 3 %
- IVA: 21 %

## H Remates y ayudas

### HD Perfiles decorativos

#### HDC Perfiles para esquinas

**HDC011** m Perfil de esquina autoadhesivo, de aluminio.
Perfil autoadhesivo en L, para la protección de esquinas exteriores en revestimientos, de aluminio anodizado, con alas de 23x23 mm de longitud y 2 mm de espesor.
Incluye: Preparación de la superficie soporte. Replanteo. Corte y preparación. Colocación y fijación.
Criterio de medición de proyecto: Longitud medida según documentación gráfica de Proyecto. No se ha incrementado la medición por roturas y recortes, ya que en la descomposición se ha considerado un 5% más de piezas.
Criterio de medición de obra: Se medirá la longitud realmente ejecutada según especificaciones de Proyecto.

| Código | Ud | Descripción | Rendimiento | Precio | Importe |
|---|---|---|---|---|---|
| mt18jpc110a | m | Perfil autoadhesivo en L, para la protección de esquinas exteriores en revestimientos, de aluminio anodizado, con alas de 23x23 mm de longitud y 2 mm de espesor. (material) | 1.05 | 8.31 | 8.726 |
| mo024 | h | Oficial 1ª alicatador. (mano de obra) | 0.05 | 23.1 | 1.155 |
| % | % | Costes directos complementarios | 2 % | 9.881 | 0.198 |
|  |  | Costes directos |  |  | 10.079 |

Residuos:
- colocación: mt18jpc110a; factor de residuo 0.048

## Recursos

**mt18jpc110a** m Perfil autoadhesivo en L
Datos técnicos: Coste energético 29.059 MJ; Emisión de CO2 2.184 kg; Código LER 17 04 02; Masa del elemento 0.25 kg; Volumen 0.000167 m3
Residuos:
- embalaje: re170203 Plástico. (componente de residuo); rendimiento 0.005 kg; Código LER 17 02 03; Masa del elemento 1 kg; Volumen 0.001667 m3
