# Perfil de transición entre pavimentos al mismo nivel, de acero inoxidable

- Propiedad del archivo: CYPE Ingenieros S.A.
- Formato: FIEBDC-3/2016
- Programa: Generador de precios de la construcción. CYPE Ingenieros, S.A.
- Fecha: 02/07/2024
- Divisa: EUR
- Costes indirectos: 3 %
- IVA: 21 %

## H Remates y ayudas

### HD Perfiles decorativos

#### HDS Perfiles para juntas entre pavimentos

**HDS030** m Perfil de transición entre pavimentos al mismo nivel, de acero inoxidable.
Perfil de transición entre pavimentos al mismo nivel, de acero inoxidable AISI 304, con superficie lisa, de 100 mm de anchura y 5 mm de altura. COLOCACIÓN: con tornillos.
Incluye: Preparación de la superficie soporte. Replanteo. Corte y preparación. Colocación y fijación.
Criterio de medición de proyecto: Longitud medida según documentación gráfica de Proyecto. No se ha incrementado la medición por roturas y recortes, ya que en la descomposición se ha considerado un 5% más de piezas.
Criterio de medición de obra: Se medirá la longitud realmente ejecutada según especificaciones de Proyecto.

| Código | Ud | Descripción | Rendimiento | Precio | Importe |
|---|---|---|---|---|---|
| mt18jpc070tb | m | Perfil de transición entre pavimentos al mismo nivel, de acero inoxidable AISI 304, con superficie lisa, de 100 mm de anchura y 5 mm de altura, con taladros para atornillar a la superficie soporte y tornillos. (material) | 1.05 | 14.96 | 15.708 |
| mo023 | h | Oficial 1ª solador. (mano de obra) | 0.05 | 22.13 | 1.107 |
| % | % | Costes directos complementarios | 2 % | 16.815 | 0.336 |
|  |  | Costes directos |  |  | 17.151 |

Residuos:
- colocación: mt18jpc070tb; factor de residuo 0.0045

## Recursos

**mt18jpc070tb** m Perfil de transición entre pavimentos al mismo nivel
Datos técnicos: Coste energético 13.918 MJ; Emisión de CO2 1.970 kg; Código LER 17 04 05; Masa del elemento 0.276 kg; Volumen 0.000131 m3
Residuos:
- embalaje: re170203 Plástico. (componente de residuo); rendimiento 0.008 kg; Código LER 17 02 03; Masa del elemento 1 kg; Volumen 0.001667 m3
