# Forrado de pilar de hormigón con chapa de acero inoxidable

- Propiedad del archivo: CYPE Ingenieros S.A.
- Formato: FIEBDC-3/2016
- Programa: Generador de precios de la construcción. CYPE Ingenieros, S.A.
- Fecha: 26/06/2025
- Divisa: EUR
- Costes indirectos: 3 %
- IVA: 21 %

## H Remates y ayudas

### HF Forrados

#### HFE De elementos estructurales

**HFE030** m² Forrado de pilar de hormigón con chapa de acero inoxidable.
Forrado de pilar circular de hormigón con chapa de acero inoxidable AISI 304, de 0,6 mm de espesor, acabado mate. Incluso, perfilería oculta con tornillos de acero inoxidable para la unión de las chapas entre sí y masilla de poliuretano para el sellado de juntas.
Incluye: Replanteo de las piezas. Colocación, aplomado, nivelación y alineación. Fijación de las piezas. Resolución de puntos singulares.
Criterio de medición de proyecto: Superficie construida, medida según documentación gráfica de Proyecto.
Criterio de medición de obra: Se medirá la superficie realmente ejecutada según especificaciones de Proyecto.

| Código | Ud | Descripción | Rendimiento | Precio | Importe |
|---|---|---|---|---|---|
| mt29pme010a | m² | Chapa de acero inoxidable AISI 304, de 0,6 mm de espesor, acabado mate. Fijación a la subestructura soporte con tornillos de acero inoxidable mediante el sistema de fijación oculta, para revestimiento de paramentos. Incluso perfilería oculta con tornillos de acero inoxidable para la unión de las chapas entre sí. (material) | 1 | 41.79 | 41.790 |
| mt20wwa030 | Ud | Cartucho de 310 cm³ de masilla de poliuretano impermeable. (material) | 0.15 | 7.32 | 1.098 |
| mo018 | h | Oficial 1ª cerrajero. (mano de obra) | 1.4 | 23.41 | 32.774 |
| mo059 | h | Ayudante cerrajero. (mano de obra) | 1.4 | 21.99 | 30.786 |
| % | % | Costes directos complementarios | 2 % | 106.448 | 2.129 |
|  |  | Costes directos |  |  | 108.577 |

Residuos:
- colocación: mt29pme010a; factor de residuo 0.0045
- colocación: mt20wwa030 Cartucho de 310 cm³ de masilla de poliuretano impermeable; factor de residuo 0.06

## Recursos

**mt29pme010a** m² Chapa de acero inoxidable AISI 304
Datos técnicos: Coste energético 228.819 MJ; Emisión de CO2 33.334 kg; Código LER 17 04 05; Masa del elemento 4.74 kg; Volumen 0.002257 m3
Residuos:
- embalaje: re170203 Plástico. (componente de residuo); rendimiento 0.032 kg; Código LER 17 02 03; Masa del elemento 1 kg; Volumen 0.001667 m3

**mt20wwa030** Ud Cartucho de 310 cm³ de masilla de poliuretano impermeable
Datos técnicos: Coste energético 12.716 MJ; Emisión de CO2 0.628 kg; Código LER 17 09 04; Masa del elemento 0.021 kg; Volumen 0.000014 m3
Residuos:
- embalaje: re170203 Plástico; rendimiento 0.1 kg
