# Soporte para fijación de antena

- Propiedad del archivo: CYPE Ingenieros S.A.
- Formato: FIEBDC-3/2016
- Programa: Generador de precios de la construcción. CYPE Ingenieros, S.A.
- Fecha: 11/06/2024
- Divisa: EUR
- Costes indirectos: 3 %
- IVA: 21 %

## I Instalaciones

### IA Audiovisuales

#### IAA Red de cables coaxiales

**IAA033** Ud Soporte para fijación de antena.
Soporte articulado para fijación de antena en L, de pared o techo, de 40 mm de diámetro. Incluso base de fijación y cuantos accesorios sean necesarios para su correcta instalación.
Incluye: Replanteo. Colocación del soporte.
Criterio de medición de proyecto: Número de unidades previstas, según documentación gráfica de Proyecto.
Criterio de medición de obra: Se medirá el número de unidades realmente ejecutadas según especificaciones de Proyecto.

| Código | Ud | Descripción | Rendimiento | Precio | Importe |
|---|---|---|---|---|---|
| mt40apf030b | Ud | Soporte articulado para fijación de antena en L, de pared o techo, de 40 mm de diámetro. Incluso base de fijación. (material) | 1 | 36.83 | 36.830 |
| mo001 | h | Oficial 1ª instalador de telecomunicaciones. (mano de obra) | 0.5 | 22.74 | 11.370 |
| mo056 | h | Ayudante instalador de telecomunicaciones. (mano de obra) | 0.5 | 20.98 | 10.490 |
| % | % | Costes directos complementarios | 2 % | 58.690 | 1.174 |
|  |  | Costes directos |  |  | 59.864 |

## Recursos

**mt40apf030b** Ud Soporte articulado para fijación de antena en L, de pared o techo, de 40 mm de diámetro. Incluso base de fijación
Datos técnicos: Coste energético 20.977 MJ; Emisión de CO2 1.148 kg
Residuos:
- embalaje: re150101 Envases de papel y cartón. (componente de residuo); rendimiento 0.072 kg; Código LER 15 01 01; Masa del elemento 1 kg; Volumen 0.001333 m3
