# Cable coaxial

- Propiedad del archivo: CYPE Ingenieros S.A.
- Formato: FIEBDC-3/2016
- Programa: Generador de precios de la construcción. CYPE Ingenieros, S.A.
- Fecha: 11/06/2024
- Divisa: EUR
- Costes indirectos: 3 %
- IVA: 21 %

## I Instalaciones

### IA Audiovisuales

#### IAA Red de cables coaxiales

**IAA100** m Cable coaxial.
Cable coaxial 1/2", de 75 Ohm de impedancia característica media, reacción al fuego clase Fca, con conductor central de cobre de 2,7 mm de diámetro, dieléctrico de polietileno expanso, pantalla de cinta de cobre, malla de hilos trenzados de cobre y cubierta exterior de PE de 15 mm de diámetro de color negro. Incluso accesorios y elementos de sujeción.
Incluye: Tendido de cables.
Criterio de medición de proyecto: Longitud medida según documentación gráfica de Proyecto.
Criterio de medición de obra: Se medirá la longitud realmente ejecutada según especificaciones de Proyecto.

| Código | Ud | Descripción | Rendimiento | Precio | Importe |
|---|---|---|---|---|---|
| mt40cfr010sg | m | Cable coaxial 1/2", de 75 Ohm de impedancia característica media, reacción al fuego clase Fca según UNE-EN 50575, con conductor central de cobre de 2,7 mm de diámetro, dieléctrico de polietileno expanso, pantalla de cinta de cobre, malla de hilos trenzados de cobre y cubierta exterior de PE de 15 mm de diámetro de color negro. (material) | 1 | 3.93 | 3.930 |
| mo001 | h | Oficial 1ª instalador de telecomunicaciones. (mano de obra) | 0.015 | 22.74 | 0.341 |
| mo056 | h | Ayudante instalador de telecomunicaciones. (mano de obra) | 0.015 | 20.98 | 0.315 |
| % | % | Costes directos complementarios | 2 % | 4.586 | 0.092 |
|  |  | Costes directos |  |  | 4.678 |

Residuos:
- colocación: mt40cfr010sg; factor de residuo 0.0127972

## Recursos

**mt40cfr010sg** m Cable coaxial 1/2"
Datos técnicos: Coste energético 5.838 MJ; Emisión de CO2 0.174 kg; Código LER 17 04 11; Masa del elemento 0.1573 kg; Volumen 0.000105 m3
Residuos:
- embalaje: re150101 Envases de papel y cartón. (componente de residuo); rendimiento 0.074 kg; Código LER 15 01 01; Masa del elemento 1 kg; Volumen 0.001333 m3
