# Derivador

- Propiedad del archivo: CYPE Ingenieros S.A.
- Formato: FIEBDC-3/2016
- Programa: Generador de precios de la construcción. CYPE Ingenieros, S.A.
- Fecha: 02/07/2024
- Divisa: EUR
- Costes indirectos: 3 %
- IVA: 21 %

## I Instalaciones

### IA Audiovisuales

#### IAA Red de cables coaxiales

**IAA110** Ud Derivador.
Derivador de 5-1000 MHz, de 1 derivaciones y 14 dB de pérdida de derivación, con conectores tipo "F".
Incluye: Colocación del derivador. Conexionado y comprobación de su correcto funcionamiento.
Criterio de medición de proyecto: Número de unidades previstas, según documentación gráfica de Proyecto.
Criterio de medición de obra: Se medirá el número de unidades realmente ejecutadas según especificaciones de Proyecto.

| Código | Ud | Descripción | Rendimiento | Precio | Importe |
|---|---|---|---|---|---|
| mt40ede005ea | Ud | Derivador de 5-1000 MHz, de 1 derivaciones y 14 dB de pérdida de derivación, con conectores tipo "F". (material) | 1 | 5.31 | 5.310 |
| mo001 | h | Oficial 1ª instalador de telecomunicaciones. (mano de obra) | 0.1 | 22.74 | 2.274 |
| mo056 | h | Ayudante instalador de telecomunicaciones. (mano de obra) | 0.1 | 20.98 | 2.098 |
| % | % | Costes directos complementarios | 2 % | 9.682 | 0.194 |
|  |  | Costes directos |  |  | 9.876 |

## Recursos

**mt40ede005ea** Ud Derivador de 5-1000 MHz, de 1 derivaciones y 14 dB de pérdida de derivación, con conectores tipo "F"
Datos técnicos: Coste energético 1.513 MJ; Emisión de CO2 0.138 kg
Residuos:
- embalaje: re150101 Envases de papel y cartón. (componente de residuo); rendimiento 0.072 kg; Código LER 15 01 01; Masa del elemento 1 kg; Volumen 0.001333 m3
