# Cable de pares de cobre

- Propiedad del archivo: CYPE Ingenieros S.A.
- Formato: FIEBDC-3/2016
- Programa: Generador de precios de la construcción. CYPE Ingenieros, S.A.
- Fecha: 30/10/2025
- Divisa: EUR
- Costes indirectos: 3 %
- IVA: 21 %

## I Instalaciones

### IA Audiovisuales

#### IAF Red de cables de pares de cobre

**IAF070** m Cable de pares de cobre.
Cable de 1 par (1x2x0,51 mm), con conductor unifilar de cobre, aislamiento de polietileno y vaina exterior de PVC no propagador de la llama de 3,7 mm de diámetro de color crema. Incluso accesorios y elementos de sujeción.
Incluye: Tendido de cables.
Criterio de medición de proyecto: Longitud medida según documentación gráfica de Proyecto.
Criterio de medición de obra: Se medirá la longitud realmente ejecutada según especificaciones de Proyecto.

| Código | Ud | Descripción | Rendimiento | Precio | Importe |
|---|---|---|---|---|---|
| mt40mto100a | m | Cable de 1 par (1x2x0,51 mm), con conductor unifilar de cobre, aislamiento de polietileno y vaina exterior de PVC no propagador de la llama de 3,7 mm de diámetro de color crema. (material) | 1 | 0.37 | 0.370 |
| mo001 | h | Oficial 1ª instalador de telecomunicaciones. (mano de obra) | 0.015 | 23.74 | 0.356 |
| mo056 | h | Ayudante instalador de telecomunicaciones. (mano de obra) | 0.015 | 21.9 | 0.329 |
| % | % | Costes directos complementarios | 2 % | 1.055 | 0.021 |
|  |  | Costes directos |  |  | 1.076 |

Residuos:
- colocación: mt40mto100a; factor de residuo 0.0165263

## Recursos

**mt40mto100a** m Cable de 1 par (1x2x0,51 mm)
Datos técnicos: Coste energético 0.735 MJ; Emisión de CO2 0.069 kg; Código LER 17 04 11; Masa del elemento 0.019 kg; Volumen 0.000013 m3
Residuos:
- embalaje: re150101 Envases de papel y cartón. (componente de residuo); rendimiento 0.065 kg; Código LER 15 01 01; Masa del elemento 1 kg; Volumen 0.001333 m3
