# Cable de pares de cobre

- Propiedad del archivo: CYPE Ingenieros S.A.
- Formato: FIEBDC-3/2016
- Programa: Generador de precios de la construcción. CYPE Ingenieros, S.A.
- Fecha: 26/06/2025
- Divisa: EUR
- Costes indirectos: 3 %
- IVA: 21 %

## I Instalaciones

### IA Audiovisuales

#### IAF Red de cables de pares de cobre

**IAF070** m Cable de pares de cobre.
Cable de 75 pares (75x2x0,50 mm), categoría 3, reacción al fuego clase Dca-s2,d2,a2, con conductor unifilar de cobre, aislamiento de polietileno, pantalla de cinta de aluminio con hilo de drenaje y vaina exterior libre de halógenos con baja emisión de humos y gases corrosivos de 16,7 mm de diámetro de color verde. Incluso accesorios y elementos de sujeción.
Incluye: Tendido de cables.
Criterio de medición de proyecto: Longitud medida según documentación gráfica de Proyecto.
Criterio de medición de obra: Se medirá la longitud realmente ejecutada según especificaciones de Proyecto.

| Código | Ud | Descripción | Rendimiento | Precio | Importe |
|---|---|---|---|---|---|
| mt40mto130c | m | Cable de 75 pares (75x2x0,50 mm), categoría 3, reacción al fuego clase Dca-s2,d2,a2 según UNE-EN 50575, con conductor unifilar de cobre, aislamiento de polietileno, pantalla de cinta de aluminio con hilo de drenaje y vaina exterior libre de halógenos con baja emisión de humos y gases corrosivos de 16,7 mm de diámetro de color verde. (material) | 1 | 18 | 18.000 |
| mo001 | h | Oficial 1ª instalador de telecomunicaciones. (mano de obra) | 0.08 | 23.74 | 1.899 |
| mo056 | h | Ayudante instalador de telecomunicaciones. (mano de obra) | 0.08 | 21.9 | 1.752 |
| % | % | Costes directos complementarios | 2 % | 21.651 | 0.433 |
|  |  | Costes directos |  |  | 22.084 |

Residuos:
- colocación: mt40mto130c; factor de residuo 0.011

## Recursos

**mt40mto130c** m Cable de 75 pares (75x2x0,50 mm)
Datos técnicos: Coste energético 15.634 MJ; Emisión de CO2 0.367 kg; Código LER 17 04 11; Masa del elemento 0.423 kg; Volumen 0.000282 m3
Residuos:
- embalaje: re150101 Envases de papel y cartón. (componente de residuo); rendimiento 0.078 kg; Código LER 15 01 01; Masa del elemento 1 kg; Volumen 0.001333 m3
