# Videoportero individual

- Propiedad del archivo: CYPE Ingenieros S.A.
- Formato: FIEBDC-3/2016
- Programa: Generador de precios de la construcción. CYPE Ingenieros, S.A.
- Fecha: 18/10/2024
- Divisa: EUR
- Costes indirectos: 3 %
- IVA: 21 %

## I Instalaciones

### IA Audiovisuales

#### IAV Interfonía y vídeo

**IAV010** Ud Videoportero individual.
Instalación de kit de videoportero convencional B/N antivandálico para vivienda unifamiliar compuesto de: placa exterior de calle antivandálica con pulsador de llamada y telecámara, fuente de alimentación y monitor con base de conexión. Incluso, abrepuertas, visera, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de fábrica (paredes y techos). Resistencia a la compresión 320 N, resistencia al impacto 1 julio, temperatura de trabajo -5°C hasta 60°C, con grado de protección IP545 según UNE 20324, no propagador de la llama. Según UNE-EN 61386-1 y UNE-EN 61386-22. (material) | 13 | 0.42 | 5.460 |
| mt40pea040 | m | Cable formado por conductores de cobre de 3x0,25 mm². (material) | 10 | 0.5 | 5.000 |
| mt40pea030c | m | Cable paralelo formado por conductores de cobre de 2x1,0 mm². Según UNE 21031. (material) | 13 | 0.82 | 10.660 |
| mt40pea030d | m | Cable paralelo formado por conductores de cobre de 2x1,5 mm². Según UNE 21031. (material) | 1 | 1.04 | 1.040 |
| mt40pga060 | Ud | Visera, para placa de calle empotrada antivandálica. (material) | 1 | 13.94 | 13.940 |
| mt40vgk010c | Ud | Kit de videoportero convencional B/N, para vivienda unifamiliar, compuesto por placa de calle antivandálica con pulsador de llamada y telecámara, caja de empotrar, fuente de alimentación y monitor con regleta de conexión. (material) | 1 | 789.29 | 789.290 |
| mt40pga050a | Ud | Abrepuertas eléctrico de corriente alterna. (material) | 1 | 17.78 | 17.780 |
| mo003 | h | Oficial 1ª electricista. (mano de obra) | 2.2 | 22.74 | 50.028 |
| mo102 | h | Ayudante electricista. (mano de obra) | 2.2 | 20.98 | 46.156 |
| % | % | Costes directos complementarios | 2 % | 939.354 | 18.787 |
|  |  | Costes directos |  |  | 958.141 |

Residuos:
- colocación: mt35aia010b; factor de residuo 0.0275
- colocación: mt40pea040 Cable formado por conductores de cobre de 3x0,25 mm²; factor de residuo 0.0165672
- colocación: mt40pea030c Cable paralelo formado por conductores de cobre de 2x1,0 mm². Según UNE 21031; factor de residuo 0.0165169
- colocación: mt40pea030d Cable paralelo formado por conductores de cobre de 2x1,5 mm². Según UNE 21031; factor de residuo 0.0163296

## Recursos

**mt35aia010b** m Tubo curvable de PVC
Datos técnicos: Coste energético 15.501 MJ; Emisión de CO2 0.770 kg; Código LER 17 02 03; Masa del elemento 0.16 kg; Volumen 0.000267 m3

**mt40pea040** m Cable formado por conductores de cobre de 3x0,25 mm²
Datos técnicos: Coste energético 0.282 MJ; Emisión de CO2 0.060 kg; Código LER 17 04 11; Masa del elemento 0.0067 kg; Volumen 0.000004 m3
Residuos:
- embalaje: re150101 Envases de papel y cartón. (componente de residuo); rendimiento 0.065 kg; Código LER 15 01 01; Masa del elemento 1 kg; Volumen 0.001333 m3

**mt40pea030c** m Cable paralelo formado por conductores de cobre de 2x1,0 mm². Según UNE 21031
Datos técnicos: Coste energético 0.691 MJ; Emisión de CO2 0.068 kg; Código LER 17 04 11; Masa del elemento 0.0178 kg; Volumen 0.000012 m3
Residuos:
- embalaje: re150101 Envases de papel y cartón; rendimiento 0.065 kg

**mt40pea030d** m Cable paralelo formado por conductores de cobre de 2x1,5 mm². Según UNE 21031
Datos técnicos: Coste energético 1.019 MJ; Emisión de CO2 0.075 kg; Código LER 17 04 11; Masa del elemento 0.0267 kg; Volumen 0.000018 m3
Residuos:
- embalaje: re150101 Envases de papel y cartón; rendimiento 0.065 kg

**mt40pga060** Ud Visera, para placa de calle empotrada antivandálica
Datos técnicos: Coste energético 0.133 MJ; Emisión de CO2 0.210 kg
Residuos:
- embalaje: re150101 Envases de papel y cartón; rendimiento 0.247 kg

**mt40vgk010c** Ud Kit de videoportero convencional B/N
Datos técnicos: Coste energético 201.714 MJ; Emisión de CO2 10.175 kg
Residuos:
- embalaje: re150101 Envases de papel y cartón; rendimiento 0.296 kg

**mt40pga050a** Ud Abrepuertas eléctrico de corriente alterna
Datos técnicos: Coste energético 2.890 MJ; Emisión de CO2 0.209 kg
Residuos:
- embalaje: re150101 Envases de papel y cartón; rendimiento 0.072 kg
