# Control centralizado

- Propiedad del archivo: CYPE Ingenieros S.A.
- Formato: FIEBDC-3/2016
- Programa: Generador de precios de la construcción. CYPE Ingenieros, S.A.
- Fecha: 26/05/2025
- Divisa: EUR
- Costes indirectos: 3 %
- IVA: 21 %

## I Instalaciones

### IB Sistemas de climatización

#### IBG Sistema VRF (LG)

**IBG200** Ud Control centralizado.
Control centralizado de instalaciones de climatización, modelo AC EZ PQCSZ250S0 "LG", dimensiones 190x120x20 mm, para un máximo de 32 unidades interiores, distribuidas en 2 grupos, con un máximo de 16 unidades interiores por grupo, con funciones de control individual, por grupo y global del arranque y parada, limitación del uso de los mandos de control remoto individuales, temperatura de consigna, velocidad del ventilador y programación semanal.
Criterio de valoración económica: El precio no incluye la canalización ni el cableado eléctrico de alimentación.
Incluye: Replanteo. Colocación y fijación. Colocación y fijación de los accesorios. Conexionado.
Criterio de medición de proyecto: Número de unidades previstas, según documentación gráfica de Proyecto.
Criterio de medición de obra: Se medirá el número de unidades realmente ejecutadas según especificaciones de Proyecto.

| Código | Ud | Descripción | Rendimiento | Precio | Importe |
|---|---|---|---|---|---|
| mt42lgc046a | Ud | Control centralizado de instalaciones de climatización, modelo AC EZ PQCSZ250S0 "LG", dimensiones 190x120x20 mm, para un máximo de 32 unidades interiores, distribuidas en 2 grupos, con un máximo de 16 unidades interiores por grupo, con funciones de control individual, por grupo y global del arranque y parada, limitación del uso de los mandos de control remoto individuales, temperatura de consigna, velocidad del ventilador y programación semanal. (material) | 1 | 1122 | 1122.000 |
| mo005 | h | Oficial 1ª instalador de climatización. (mano de obra) | 1 | 23.74 | 23.740 |
| mo104 | h | Ayudante instalador de climatización. (mano de obra) | 1 | 21.9 | 21.900 |
| % | % | Costes directos complementarios | 2 % | 1167.640 | 23.353 |
|  |  | Costes directos |  |  | 1190.993 |
