# Caja de recuperación de calor

- Propiedad del archivo: CYPE Ingenieros S.A.
- Formato: FIEBDC-3/2016
- Programa: Generador de precios de la construcción. CYPE Ingenieros, S.A.
- Fecha: 23/01/2025
- Divisa: EUR
- Costes indirectos: 3 %
- IVA: 21 %

## I Instalaciones

### IB Sistemas de climatización

#### IBS Sistema VRF (Samsung)

**IBS075** Ud Caja de recuperación de calor.
Caja de recuperación de calor, principal, para conexión de unidad exterior de aire acondicionado DVM S Eco con recuperación de calor con unidades interiores de aire acondicionado, sistema VRF, para gas R-410A, modelo MCU-R4NEK0N "SAMSUNG", alimentación monofásica (230V/50Hz), número máximo de unidades interiores conectables 12, número de unidades interiores conectables por puerto 3, número de puertos 4, potencia frigorífica total de las unidades interiores conectadas aguas abajo 22,4 kW, potencia frigorífica por puerto de las unidades interiores conectadas aguas abajo 5,6 kW, diámetro de conexión de la tubería de líquido a la unidad exterior 3/8", diámetro de conexión de la tubería de gas a la unidad exterior 3/4", diámetro de conexión de la tubería de descarga de gas a la unidad exterior 5/8", diámetro de conexión de la tubería de líquido de cada uno de los puertos 1/4", diámetro de conexión de la tubería de gas de cada uno de los puertos 1/2", dimensiones 728x199x469 mm, peso 21,3 kg.
Criterio de valoración económica: El precio no incluye la canalización ni el cableado eléctrico de alimentación.
Incluye: Replanteo. Colocación y fijación. Conexión a las líneas frigoríficas. Conexión a la red eléctrica. Conexión a la red de desagüe.
Criterio de medición de proyecto: Número de unidades previstas, según documentación gráfica de Proyecto.
Criterio de medición de obra: Se medirá el número de unidades realmente ejecutadas según especificaciones de Proyecto.

| Código | Ud | Descripción | Rendimiento | Precio | Importe |
|---|---|---|---|---|---|
| mt42sam112a | Ud | Caja de recuperación de calor, principal, para conexión de unidad exterior de aire acondicionado DVM S Eco con recuperación de calor con unidades interiores de aire acondicionado, sistema VRF, para gas R-410A, modelo MCU-R4NEK0N "SAMSUNG", alimentación monofásica (230V/50Hz), número máximo de unidades interiores conectables 12, número de unidades interiores conectables por puerto 3, número de puertos 4, potencia frigorífica total de las unidades interiores conectadas aguas abajo 22,4 kW, potencia frigorífica por puerto de las unidades interiores conectadas aguas abajo 5,6 kW, diámetro de conexión de la tubería de líquido a la unidad exterior 3/8", diámetro de conexión de la tubería de gas a la unidad exterior 3/4", diámetro de conexión de la tubería de descarga de gas a la unidad exterior 5/8", diámetro de conexión de la tubería de líquido de cada uno de los puertos 1/4", diámetro de conexión de la tubería de gas de cada uno de los puertos 1/2", dimensiones 728x199x469 mm, peso 21,3 kg. (material) | 1 | 660 | 660.000 |
| mo005 | h | Oficial 1ª instalador de climatización. (mano de obra) | 0.5 | 23.74 | 11.870 |
| mo104 | h | Ayudante instalador de climatización. (mano de obra) | 0.5 | 21.9 | 10.950 |
| % | % | Costes directos complementarios | 2 % | 682.820 | 13.656 |
|  |  | Costes directos |  |  | 696.476 |
