# Derivación para línea frigorífica

- Propiedad del archivo: CYPE Ingenieros S.A.
- Formato: FIEBDC-3/2016
- Programa: Generador de precios de la construcción. CYPE Ingenieros, S.A.
- Fecha: 23/01/2025
- Divisa: EUR
- Costes indirectos: 3 %
- IVA: 21 %

## I Instalaciones

### IB Sistemas de climatización

#### IBS Sistema VRF (Samsung)

**IBS080** Ud Derivación para línea frigorífica.
Kit de derivación de línea frigorífica, formado por dos juntas Refnet, una para la línea de líquido y otra para la línea de gas, modelo MXJ-YA1509M "SAMSUNG", de 2 salidas, con capacidad frigorífica aguas abajo inferior o igual a 15 kW.
Incluye: Conexionado.
Criterio de medición de proyecto: Número de unidades previstas, según documentación gráfica de Proyecto.
Criterio de medición de obra: Se medirá el número de unidades realmente ejecutadas según especificaciones de Proyecto.

| Código | Ud | Descripción | Rendimiento | Precio | Importe |
|---|---|---|---|---|---|
| mt42sam121a | Ud | Kit de derivación de línea frigorífica, formado por dos juntas Refnet, una para la línea de líquido y otra para la línea de gas, modelo MXJ-YA1509M "SAMSUNG", de 2 salidas, con capacidad frigorífica aguas abajo inferior o igual a 15 kW. (material) | 1 | 110 | 110.000 |
| mo005 | h | Oficial 1ª instalador de climatización. (mano de obra) | 0.05 | 23.74 | 1.187 |
| mo104 | h | Ayudante instalador de climatización. (mano de obra) | 0.05 | 21.9 | 1.095 |
| % | % | Costes directos complementarios | 2 % | 112.282 | 2.246 |
|  |  | Costes directos |  |  | 114.528 |
