# Panel para sistema de calefacción y refrigeración por techo radiante, con falso techo continuo

- Propiedad del archivo: CYPE Ingenieros S.A.
- Formato: FIEBDC-3/2016
- Programa: Generador de precios de la construcción. CYPE Ingenieros, S.A.
- Fecha: 26/06/2025
- Divisa: EUR
- Costes indirectos: 3 %
- IVA: 21 %

## I Instalaciones

### IC Calefacción, refrigeración, climatización y A.C.S.

#### ICE Emisores por agua para calefacción y refrigeración

**ICE021** Ud Panel para sistema de calefacción y refrigeración por techo radiante, con falso techo continuo.
Panel radiante, de yeso laminado, hidrófugo, para falso techo continuo, de 600x2000x45 mm, con circuito integrado de tubo de polietileno reticulado (PE-X) con barrera de oxígeno, de 8 mm de diámetro y 1 mm de espesor, KS60I200 "GIACOMINI", con aislamiento térmico de poliestireno expandido de 30 mm de espesor, para sistema de calefacción y refrigeración por techo radiante GKCS; suspendido del forjado con estructura metálica. Totalmente montado, conexionado y probado.
Criterio de valoración económica: El precio no incluye la estructura soporte.
Incluye: Atornillado y colocación de las placas. Tratamiento de juntas. Realización de pruebas de servicio.
Criterio de medición de proyecto: Número de unidades previstas, según documentación gráfica de Proyecto.
Criterio de medición de obra: Se medirá el número de unidades realmente ejecutadas según especificaciones de Proyecto.

| Código | Ud | Descripción | Rendimiento | Precio | Importe |
|---|---|---|---|---|---|
| mt38gia805a | Ud | Panel radiante, de yeso laminado, hidrófugo, para falso techo continuo, de 600x2000x45 mm, con circuito integrado de tubo de polietileno reticulado (PE-X) con barrera de oxígeno, de 8 mm de diámetro y 1 mm de espesor, KS60I200 "GIACOMINI", con aislamiento térmico de poliestireno expandido de 30 mm de espesor. (material) | 1 | 166.8 | 166.800 |
| mo004 | h | Oficial 1ª calefactor. (mano de obra) | 0.12 | 23.74 | 2.849 |
| mo103 | h | Ayudante calefactor. (mano de obra) | 0.06 | 21.9 | 1.314 |
| % | % | Costes directos complementarios | 2 % | 170.963 | 3.419 |
|  |  | Costes directos |  |  | 174.382 |
