# Radiador toallero

- Propiedad del archivo: CYPE Ingenieros S.A.
- Formato: FIEBDC-3/2016
- Programa: Generador de precios de la construcción. CYPE Ingenieros, S.A.
- Fecha: 11/06/2024
- Divisa: EUR
- Costes indirectos: 3 %
- IVA: 21 %

## I Instalaciones

### IC Calefacción, refrigeración, climatización y A.C.S.

#### ICE Emisores por agua para calefacción y refrigeración

**ICE050** Ud Radiador toallero.
Radiador toallero tubular de chapa de acero acabado blanco, para cuartos de baño, gama básica, de 500x733 mm y emisión calorífica 358 kcal/h para una diferencia media de temperatura de 50°C entre el radiador y el ambiente, en instalación de calefacción centralizada por agua, para instalación con sistema monotubo. Incluso llave de paso, accesorios de conexión y montaje, juego de soportes y anclajes de fijación a paramento, purgador y todos aquellos accesorios necesarios para su correcto funcionamiento. Totalmente montado, conexionado y probado.
Incluye: Replanteo mediante plantilla. Fijación en paramento mediante elementos de anclaje. Situación y fijación de las unidades. Montaje de accesorios. Conexionado con la red de conducción de agua.
Criterio de medición de proyecto: Número de unidades previstas, según documentación gráfica de Proyecto.
Criterio de medición de obra: Se medirá el número de unidades realmente ejecutadas según especificaciones de Proyecto.

| Código | Ud | Descripción | Rendimiento | Precio | Importe |
|---|---|---|---|---|---|
| mt38emn140a | Ud | Radiador toallero tubular de chapa de acero acabado blanco, para cuartos de baño, en instalaciones de agua caliente hasta 8 bar y 110°C, gama básica, de 500x733 mm y emisión calorífica 358 kcal/h para una diferencia media de temperatura de 50°C entre el radiador y el ambiente. (material) | 1 | 149.38 | 149.380 |
| mt38emn041a | Ud | Kit de soportes y anclajes de fijación a paramento, para radiador toallero tubular, acabado blanco. (material) | 1 | 11 | 11.000 |
| mt38emi114 | Ud | Kit para conexión de radiador de chapa de acero a la tubería de distribución, compuesto por llave de paso para instalación con sistema monotubo, enlaces y demás accesorios necesarios. (material) | 1 | 12 | 12.000 |
| mo004 | h | Oficial 1ª calefactor. (mano de obra) | 0.8 | 22.74 | 18.192 |
| mo103 | h | Ayudante calefactor. (mano de obra) | 0.8 | 20.98 | 16.784 |
| % | % | Costes directos complementarios | 2 % | 207.356 | 4.147 |
|  |  | Costes directos |  |  | 211.503 |

## Recursos

**mt38emn140a** Ud Radiador toallero tubular de chapa de acero acabado blanco
Datos técnicos: Coste energético 71.084 MJ; Emisión de CO2 4.904 kg
Residuos:
- embalaje: re150101 Envases de papel y cartón. (componente de residuo); rendimiento 1.48 kg; Código LER 15 01 01; Masa del elemento 1 kg; Volumen 0.001333 m3

**mt38emn041a** Ud Kit de soportes y anclajes de fijación a paramento, para radiador toallero tubular, acabado blanco
Datos técnicos: Coste energético 2.988 MJ; Emisión de CO2 0.214 kg
Residuos:
- embalaje: re150101 Envases de papel y cartón; rendimiento 0.072 kg

**mt38emi114** Ud Kit para conexión de radiador de chapa de acero a la tubería de distribución
Datos técnicos: Coste energético 66.805 MJ; Emisión de CO2 4.545 kg
Residuos:
- embalaje: re150101 Envases de papel y cartón; rendimiento 0.072 kg
