# Cortina de aire

- Propiedad del archivo: CYPE Ingenieros S.A.
- Formato: FIEBDC-3/2016
- Programa: Generador de precios de la construcción. CYPE Ingenieros, S.A.
- Fecha: 02/07/2024
- Divisa: EUR
- Costes indirectos: 3 %
- IVA: 21 %

## I Instalaciones

### IC Calefacción, refrigeración, climatización y A.C.S.

#### ICF Unidades no autónomas para climatización

**ICF130** Ud Cortina de aire.
Cortina de aire, con resistencia eléctrica, con caja metálica barnizada color blanco RAL 9003, de 1390x315x405 mm (recomendado para altura máxima 10 m), caudal de aire 4250 m³/h, potencia 18 kW, parcializable en 2 etapas, ventilador tangencial de alto rendimiento con motor para alimentación trifásica a 230/400 V, de dos velocidades, control remoto para selección de velocidad y funcionamiento de la resistencia eléctrica. Totalmente montada, conexionada y puesta en marcha por la empresa instaladora para la comprobación de su correcto funcionamiento.
Incluye: Replanteo de la unidad. Colocación y fijación de la unidad. Conexionado. Puesta en marcha.
Criterio de medición de proyecto: Número de unidades previstas, según documentación gráfica de Proyecto.
Criterio de medición de obra: Se medirá el número de unidades realmente ejecutadas según especificaciones de Proyecto.

| Código | Ud | Descripción | Rendimiento | Precio | Importe |
|---|---|---|---|---|---|
| mt42csp170gf | Ud | Cortina de aire, con resistencia eléctrica, con caja metálica barnizada color blanco RAL 9003, de 1390x315x405 mm (recomendado para altura máxima 10 m), caudal de aire 4250 m³/h, potencia 18 kW, parcializable en 2 etapas, ventilador tangencial de alto rendimiento con motor para alimentación trifásica a 230/400 V, de dos velocidades, control remoto para selección de velocidad y funcionamiento de la resistencia eléctrica. (material) | 1 | 5790.5 | 5790.500 |
| mo005 | h | Oficial 1ª instalador de climatización. (mano de obra) | 4.633 | 22.74 | 105.354 |
| mo104 | h | Ayudante instalador de climatización. (mano de obra) | 4.633 | 20.98 | 97.200 |
| % | % | Costes directos complementarios | 2 % | 5993.054 | 119.861 |
|  |  | Costes directos |  |  | 6112.915 |

## Recursos

**mt42csp170gf** Ud Cortina de aire
Datos técnicos: Coste energético 2035.020 MJ; Emisión de CO2 116.391 kg
Residuos:
- embalaje: re150101 Envases de papel y cartón. (componente de residuo); rendimiento 2.714 kg; Código LER 15 01 01; Masa del elemento 1 kg; Volumen 0.001333 m3
- embalaje: re170201 Madera. (componente de residuo); rendimiento 0.672 kg; Código LER 17 02 01; Masa del elemento 1 kg; Volumen 0.000909 m3
