# Equipo de aire acondicionado con unidades interiores de techo con descarga directa, sistema aire-aire multi-split

- Propiedad del archivo: CYPE Ingenieros S.A.
- Formato: FIEBDC-3/2016
- Programa: Generador de precios de la construcción. CYPE Ingenieros, S.A.
- Fecha: 26/06/2025
- Divisa: EUR
- Costes indirectos: 3 %
- IVA: 21 %

## I Instalaciones

### IC Calefacción, refrigeración, climatización y A.C.S.

#### ICN Unidades autónomas de climatización

**ICN036** Ud Equipo de aire acondicionado con unidades interiores de techo con descarga directa, sistema aire-aire multi-split.
Equipo de aire acondicionado, sistema aire-aire multi-split Twin, para gas refrigerante R-32, serie Twin Techo Climate 5000i SCI R32, modelo SET 70 CF Twin "BOSCH", alimentación monofásica (230V/50Hz), potencia frigorífica nominal 7 kW, potencia calorífica nominal 7,6 kW, formado por: dos unidades interiores de techo con descarga directa CL5000iL CF 70 E, dimensiones 235x1068x675 mm, peso 28 kg, caudal de aire a velocidad baja/media/alta: 853/1023/1192 m³/h, presión sonora a velocidad baja/media/alta: 43/47/51 dBA; dos controles remotos por infrarrojos; y una unidad exterior CL5000L 70 E, potencia frigorífica nominal 7 kW, potencia calorífica nominal 7,6 kW, caudal de aire 3500 m³/h, dimensiones 673x890x342 mm, peso 43,9 kg, presión sonora 60 dBA, diámetro de conexión de la tubería de líquido 3/8", diámetro de conexión de la tubería de gas 5/8", longitud máxima de tubería 50 m, diferencia máxima de altura entre la unidad exterior y la unidad interior 25 m. Accesorios: conjunto de dos juntas, una para la línea de líquido y otra para la línea de gas, modelo AF-BJ01 "BOSCH". Incluso elementos antivibratorios y soportes de pared para apoyo de la unidad exterior.
Criterio de valoración económica: El precio no incluye la canalización ni el cableado eléctrico de alimentación.
Incluye: Replanteo de las unidades. Colocación y fijación de la unidad interior. Colocación y fijación de la unidad exterior. Conexión a las líneas frigoríficas. Conexión a la red eléctrica. Conexión a la red de desagüe. Puesta en marcha.
Criterio de medición de proyecto: Número de unidades previstas, según documentación gráfica de Proyecto.
Criterio de medición de obra: Se medirá el número de unidades realmente ejecutadas según especificaciones de Proyecto.

| Código | Ud | Descripción | Rendimiento | Precio | Importe |
|---|---|---|---|---|---|
| mt42bos249h | Ud | Equipo de aire acondicionado, sistema aire-aire multi-split Twin, para gas refrigerante R-32, serie Twin Techo Climate 5000i SCI R32, modelo SET 70 CF Twin "BOSCH", alimentación monofásica (230V/50Hz), potencia frigorífica nominal 7 kW, potencia calorífica nominal 7,6 kW, formado por: dos unidades interiores de techo con descarga directa CL5000iL CF 70 E, dimensiones 235x1068x675 mm, peso 28 kg, caudal de aire a velocidad baja/media/alta: 853/1023/1192 m³/h, presión sonora a velocidad baja/media/alta: 43/47/51 dBA; dos controles remotos por infrarrojos; y una unidad exterior CL5000L 70 E, potencia frigorífica nominal 7 kW, potencia calorífica nominal 7,6 kW, caudal de aire 3500 m³/h, dimensiones 673x890x342 mm, peso 43,9 kg, presión sonora 60 dBA, diámetro de conexión de la tubería de líquido 3/8", diámetro de conexión de la tubería de gas 5/8", longitud máxima de tubería 50 m, diferencia máxima de altura entre la unidad exterior y la unidad interior 25 m. (material) | 1 | 4560 | 4560.000 |
| mt42bos246a | Ud | Conjunto de dos juntas, una para la línea de líquido y otra para la línea de gas, modelo AF-BJ01 "BOSCH". (material) | 1 | 100 | 100.000 |
| mt42www085 | Ud | Kit de soportes de pared, formado por juego de escuadras de 50x45 cm y cuatro amortiguadores de caucho, con sus tacos, tornillos, tuercas y arandelas correspondientes. (material) | 1 | 18.9 | 18.900 |
| mo005 | h | Oficial 1ª instalador de climatización. (mano de obra) | 3 | 23.74 | 71.220 |
| mo104 | h | Ayudante instalador de climatización. (mano de obra) | 3 | 21.9 | 65.700 |
| % | % | Costes directos complementarios | 2 % | 4815.820 | 96.316 |
|  |  | Costes directos |  |  | 4912.136 |
