# Extractor eólico híbrido

- Propiedad del archivo: CYPE Ingenieros S.A.
- Formato: FIEBDC-3/2016
- Programa: Generador de precios de la construcción. CYPE Ingenieros, S.A.
- Fecha: 11/06/2024
- Divisa: EUR
- Costes indirectos: 3 %
- IVA: 21 %

## I Instalaciones

### IC Calefacción, refrigeración, climatización y A.C.S.

#### ICR Sistemas de conducción de aire

**ICR009** Ud Extractor eólico híbrido.
Extractor eólico híbrido, de aluminio (Dureza H-24) resistente a la corrosión, de 250 mm de diámetro nominal de entrada, de 1000 m³/h de caudal de aire, 440 mm de diámetro y 420 mm de altura, resistencia al viento de hasta 120 km/h, compuesto por sombrerete giratorio de aluminio, motor de tipo EC de bajo consumo de accionamiento automático, de 50 W de potencia, para alimentación a 230 V y 50/60 Hz de frecuencia, grado de protección IP54, estructura de acero galvanizado, rodamientos de acero inoxidable y muelle amortiguador de acero inoxidable, con sistema de fijación de componentes con remaches de aluminio. Incluso elementos de fijación.
Incluye: Replanteo. Montaje. Colocación y fijación. Conexionado y comprobación de su correcto funcionamiento.
Criterio de medición de proyecto: Número de unidades previstas, según documentación gráfica de Proyecto.
Criterio de medición de obra: Se medirá el número de unidades realmente ejecutadas según especificaciones de Proyecto.

| Código | Ud | Descripción | Rendimiento | Precio | Importe |
|---|---|---|---|---|---|
| mt42ecc110aa | Ud | Extractor eólico híbrido, de aluminio (Dureza H-24) resistente a la corrosión, de 250 mm de diámetro nominal de entrada, de 1000 m³/h de caudal de aire, 440 mm de diámetro y 420 mm de altura, resistencia al viento de hasta 120 km/h, compuesto por sombrerete giratorio de aluminio, motor de tipo EC de bajo consumo de accionamiento automático, de 50 W de potencia, para alimentación a 230 V y 50/60 Hz de frecuencia, grado de protección IP54, estructura de acero galvanizado, rodamientos de acero inoxidable y muelle amortiguador de acero inoxidable, con sistema de fijación de componentes con remaches de aluminio, con elementos de fijación. (material) | 1 | 533.5 | 533.500 |
| mo011 | h | Oficial 1ª montador. (mano de obra) | 0.165 | 22.74 | 3.752 |
| mo080 | h | Ayudante montador. (mano de obra) | 0.083 | 21.02 | 1.745 |
| % | % | Costes directos complementarios | 2 % | 538.997 | 10.780 |
|  |  | Costes directos |  |  | 549.777 |
