# Válvula de equilibrado

- Propiedad del archivo: CYPE Ingenieros S.A.
- Formato: FIEBDC-3/2016
- Programa: Generador de precios de la construcción. CYPE Ingenieros, S.A.
- Fecha: 06/06/2025
- Divisa: EUR
- Costes indirectos: 3 %
- IVA: 21 %

## I Instalaciones

### IC Calefacción, refrigeración, climatización y A.C.S.

#### ICS Sistemas de conducción de agua

**ICS097** Ud Válvula de equilibrado.
Válvula de equilibrado dinámico, PICV2 "STANDARD HIDRÁULICA", para mantenimiento del caudal constante independientemente de la presión de entrada, campo de regulación de 0,029 a 0,14 m³/h, con cuerpo de latón, tomas de presión de tipo aguja, lectura del caudal a través de la tobera Venturi, posibilidad de incorporación de cabezal electromecánico modulante o todo/nada para función de cierre, conexiones roscadas macho de 3/4" de diámetro, PN=20 atm, presión de trabajo entre 30 y 400 kPa y temperatura de trabajo entre -10 y 130°C, actuador electromecánico con regulación modulante 0-10 V, para un voltaje de 24 V.
Incluye: Replanteo. Colocación. Conexionado. Comprobación de su correcto funcionamiento.
Criterio de medición de proyecto: Número de unidades previstas, según documentación gráfica de Proyecto.
Criterio de medición de obra: Se medirá el número de unidades realmente ejecutadas según especificaciones de Proyecto.

| Código | Ud | Descripción | Rendimiento | Precio | Importe |
|---|---|---|---|---|---|
| mt38sth119a | Ud | Válvula de equilibrado dinámico, PICV2 "STANDARD HIDRÁULICA", para mantenimiento del caudal constante independientemente de la presión de entrada, campo de regulación de 0,029 a 0,14 m³/h, con cuerpo de latón, tomas de presión de tipo aguja, lectura del caudal a través de la tobera Venturi, posibilidad de incorporación de cabezal electromecánico modulante o todo/nada para función de cierre, conexiones roscadas macho de 3/4" de diámetro, PN=20 atm, presión de trabajo entre 30 y 400 kPa y temperatura de trabajo entre -10 y 130°C. (material) | 1 | 183.82 | 183.820 |
| mt38sth123a | Ud | Actuador electromecánico con regulación modulante 0-10 V, para un voltaje de 24 V "STANDARD HIDRÁULICA", grado de protección IP54, para válvula de equilibrado dinámico de DN 15 mm a DN 50 mm. (material) | 1 | 212.59 | 212.590 |
| mt38www012 | Ud | Material auxiliar para instalaciones de calefacción y A.C.S. (material) | 0.05 | 2.1 | 0.105 |
| mo004 | h | Oficial 1ª calefactor. (mano de obra) | 0.4 | 23.74 | 9.496 |
| % | % | Costes directos complementarios | 2 % | 406.011 | 8.120 |
|  |  | Costes directos |  |  | 414.131 |

## Recursos

**mt38sth119a** Ud Válvula de equilibrado dinámico
Datos técnicos: Coste energético 0.044 MJ; Emisión de CO2 0.070 kg
Residuos:
- embalaje: re150101 Envases de papel y cartón. (componente de residuo); rendimiento 0.082 kg; Código LER 15 01 01; Masa del elemento 1 kg; Volumen 0.001333 m3
