# Caja de superficie para mecanismo

- Propiedad del archivo: CYPE Ingenieros S.A.
- Formato: FIEBDC-3/2016
- Programa: Generador de precios de la construcción. CYPE Ingenieros, S.A.
- Fecha: 26/06/2025
- Divisa: EUR
- Costes indirectos: 3 %
- IVA: 21 %

## I Instalaciones

### IE Eléctricas

#### IEM Mecanismos

**IEM015** Ud Caja de superficie para mecanismo.
Caja de superficie para 1 elemento de material termoplástico color blanco, gama Studio, referencia 0061053 "GIRA", de 130 mm de diámetro y 51,6 mm de altura y adaptador para entrada de cables para tubo de 20 mm de diámetro, de material termoplástico color blanco, gama Studio, referencia 0011053. Instalación en superficie.
Incluye: Replanteo. Montaje. Colocación y fijación.
Criterio de medición de proyecto: Número de unidades previstas, según documentación gráfica de Proyecto.
Criterio de medición de obra: Se medirá el número de unidades realmente ejecutadas según especificaciones de Proyecto.

| Código | Ud | Descripción | Rendimiento | Precio | Importe |
|---|---|---|---|---|---|
| mt33gir505a | Ud | Caja de superficie para 1 elemento de material termoplástico color blanco, gama Studio, referencia 0061053 "GIRA", de 130 mm de diámetro y 51,6 mm de altura. (material) | 1 | 20.8 | 20.800 |
| mt33gir506a | Ud | Adaptador para entrada de cables para tubo de 20 mm de diámetro, de material termoplástico color blanco, gama Studio, referencia 0011053 "GIRA". (material) | 1 | 4.09 | 4.090 |
| mo003 | h | Oficial 1ª electricista. (mano de obra) | 0.12 | 23.74 | 2.849 |
| % | % | Costes directos complementarios | 2 % | 27.739 | 0.555 |
|  |  | Costes directos |  |  | 28.294 |
