# Pulsador empotrado, estanco

- Propiedad del archivo: CYPE Ingenieros S.A.
- Formato: FIEBDC-3/2016
- Programa: Generador de precios de la construcción. CYPE Ingenieros, S.A.
- Fecha: 30/10/2025
- Divisa: EUR
- Costes indirectos: 3 %
- IVA: 21 %

## I Instalaciones

### IE Eléctricas

#### IEM Mecanismos

**IEM051** Ud Pulsador empotrado, estanco.
Pulsador estanco con grado de protección IP44, unipolar (1P), de intensidad asignada 10 AX, tensión asignada 250 V, gama básica formado por mecanismo para pulsador unipolar (1P) con efecto pulsación, con garras de fijación, kit de juntas para obtener un grado de protección IP44 y tecla basculante para pulsador de material termoplástico color blanco acabado brillante. Instalación empotrada.
Criterio de valoración económica: El precio no incluye la caja para mecanismo empotrado ni el marco embellecedor.
Incluye: Montaje, conexionado y comprobación de su correcto funcionamiento.
Criterio de medición de proyecto: Número de unidades previstas, según documentación gráfica de Proyecto.
Criterio de medición de obra: Se medirá el número de unidades realmente ejecutadas según especificaciones de Proyecto.

| Código | Ud | Descripción | Rendimiento | Precio | Importe |
|---|---|---|---|---|---|
| mt33gir030a | Ud | Mecanismo para pulsador unipolar (1P) con efecto pulsación, con garras de fijación, intensidad asignada 10 AX, tensión asignada 250 V, para empotrar. (material) | 1 | 9.95 | 9.950 |
| mt33gir032a | Ud | Kit de juntas para obtener un grado de protección IP44, para interruptor, conmutador o pulsador. (material) | 1 | 4.53 | 4.530 |
| mt33gir031aab | Ud | Tecla basculante para pulsador de material termoplástico color blanco acabado brillante. (material) | 1 | 3.32 | 3.320 |
| mo003 | h | Oficial 1ª electricista. (mano de obra) | 0.2 | 23.74 | 4.748 |
| % | % | Costes directos complementarios | 2 % | 22.548 | 0.451 |
|  |  | Costes directos |  |  | 22.999 |

## Recursos

**mt33gir030a** Ud Mecanismo para pulsador unipolar (1P) con efecto pulsación
Datos técnicos: Coste energético 4.012 MJ; Emisión de CO2 0.241 kg
Residuos:
- embalaje: re150101 Envases de papel y cartón. (componente de residuo); rendimiento 0.057 kg; Código LER 15 01 01; Masa del elemento 1 kg; Volumen 0.001333 m3
- embalaje: re170203 Plástico. (componente de residuo); rendimiento 0.005 kg; Código LER 17 02 03; Masa del elemento 1 kg; Volumen 0.001667 m3

**mt33gir031aab** Ud Tecla basculante para pulsador de material termoplástico color blanco acabado brillante
Datos técnicos: Coste energético 2.956 MJ; Emisión de CO2 0.169 kg
Residuos:
- embalaje: re150101 Envases de papel y cartón; rendimiento 0.03 kg
