# Regulador empotrado

- Propiedad del archivo: CYPE Ingenieros S.A.
- Formato: FIEBDC-3/2016
- Programa: Generador de precios de la construcción. CYPE Ingenieros, S.A.
- Fecha: 23/01/2025
- Divisa: EUR
- Costes indirectos: 3 %
- IVA: 21 %

## I Instalaciones

### IE Eléctricas

#### IEM Mecanismos

**IEM103** Ud Regulador empotrado.
Regulador con mando rotativo para altavoz, serie básica formado por mecanismo para potenciómetro con accionamiento por mando rotativo para altavoz de 3 W de potencia, tapa con símbolo con mando rotativo para potenciómetro con accionamiento por mando rotativo para altavoz, de material termoplástico, libre de halógenos, color blanco acabado brillante y marco embellecedor para 1 elemento, de material termoplástico, libre de halógenos, color blanco acabado brillante. Instalación empotrada.
Criterio de valoración económica: El precio no incluye la caja para mecanismo empotrado.
Incluye: Montaje, conexionado y comprobación de su correcto funcionamiento.
Criterio de medición de proyecto: Número de unidades previstas, según documentación gráfica de Proyecto.
Criterio de medición de obra: Se medirá el número de unidades realmente ejecutadas según especificaciones de Proyecto.

| Código | Ud | Descripción | Rendimiento | Precio | Importe |
|---|---|---|---|---|---|
| mt40nie010a | Ud | Mecanismo para potenciómetro con accionamiento por mando rotativo para altavoz de 3 W de potencia, alimentación a 12 V, impedancia característica 27 Ohm, grado de protección IP20, para empotrar. (material) | 1 | 22 | 22.000 |
| mt40nie011a | Ud | Tapa con símbolo con mando rotativo para potenciómetro con accionamiento por mando rotativo para altavoz, de material termoplástico, libre de halógenos, color blanco acabado brillante, grado de protección IP20. (material) | 1 | 20.48 | 20.480 |
| mt33nie001aaa | Ud | Marco embellecedor para 1 elemento, de material termoplástico, libre de halógenos, color blanco acabado brillante. (material) | 1 | 5.34 | 5.340 |
| mo003 | h | Oficial 1ª electricista. (mano de obra) | 0.19 | 23.74 | 4.511 |
| % | % | Costes directos complementarios | 2 % | 52.331 | 1.047 |
|  |  | Costes directos |  |  | 53.378 |

## Recursos

**mt33nie001aaa** Ud Marco embellecedor para 1 elemento, de material termoplástico, libre de halógenos, color blanco acabado brillante
Datos técnicos: Coste energético 3.019 MJ; Emisión de CO2 0.175 kg
Residuos:
- embalaje: re150101 Envases de papel y cartón. (componente de residuo); rendimiento 0.03 kg; Código LER 15 01 01; Masa del elemento 1 kg; Volumen 0.001333 m3
