# Condensador

- Propiedad del archivo: CYPE Ingenieros S.A.
- Formato: FIEBDC-3/2016
- Programa: Generador de precios de la construcción. CYPE Ingenieros, S.A.
- Fecha: 29/10/2025
- Divisa: EUR
- Costes indirectos: 3 %
- IVA: 21 %

## I Instalaciones

### IE Eléctricas

#### IEQ Equipos para corregir el factor de potencia

**IEQ010** Ud Condensador.
Condensador para 2 kVAr de potencia reactiva, alimentación trifásica a 400 V de tensión y 50 Hz de frecuencia, con armario metálico con grado de protección IP21, de 254x141x503 mm e interruptor automático magnetotérmico tripolar (3P) con 6 kA de poder de corte. Incluso accesorios necesarios para su correcta instalación.
Incluye: Montaje y fijación. Conexionado y puesta en marcha.
Criterio de medición de proyecto: Número de unidades previstas, según documentación gráfica de Proyecto.
Criterio de medición de obra: Se medirá el número de unidades realmente ejecutadas según especificaciones de Proyecto.

| Código | Ud | Descripción | Rendimiento | Precio | Importe |
|---|---|---|---|---|---|
| mt35pci010aa | Ud | Condensador para 2 kVAr de potencia reactiva, alimentación trifásica a 400 V de tensión y 50 Hz de frecuencia, con armario metálico con grado de protección IP21, de 254x141x503 mm e interruptor automático magnetotérmico tripolar (3P) con 6 kA de poder de corte, para montaje mural. (material) | 1 | 768.25 | 768.250 |
| mo003 | h | Oficial 1ª electricista. (mano de obra) | 1 | 23.74 | 23.740 |
| mo102 | h | Ayudante electricista. (mano de obra) | 1 | 21.9 | 21.900 |
| % | % | Costes directos complementarios | 2 % | 813.890 | 16.278 |
|  |  | Costes directos |  |  | 830.168 |

## Recursos

**mt35pci010aa** Ud Condensador para 2 kVAr de potencia reactiva
Datos técnicos: Coste energético 675.830 MJ; Emisión de CO2 43.140 kg
Residuos:
- embalaje: re150101 Envases de papel y cartón. (componente de residuo); rendimiento 1.849 kg; Código LER 15 01 01; Masa del elemento 1 kg; Volumen 0.001333 m3
