# Protector contra sobretensiones permanentes, modular

- Propiedad del archivo: CYPE Ingenieros S.A.
- Formato: FIEBDC-3/2016
- Programa: Generador de precios de la construcción. CYPE Ingenieros, S.A.
- Fecha: 23/01/2025
- Divisa: EUR
- Costes indirectos: 3 %
- IVA: 21 %

## I Instalaciones

### IE Eléctricas

#### IEX Aparamenta

**IEX075** Ud Protector contra sobretensiones permanentes, modular.
Protector contra sobretensiones permanentes, unipolar (1P), tensión de disparo 255 V, para unir mecánicamente a interruptores de las series iC60, iID, iSW-NA, iDPN N Vigi e iDPNa Vigi, modelo iMSU A9A26500 "SCHNEIDER ELECTRIC", de 18x82,5x68 mm, montaje sobre carril DIN (35 mm). Totalmente montado, conexionado y probado.
Incluye: Montaje y conexionado del elemento.
Criterio de medición de proyecto: Número de unidades previstas, según documentación gráfica de Proyecto.
Criterio de medición de obra: Se medirá el número de unidades realmente ejecutadas según especificaciones de Proyecto.

| Código | Ud | Descripción | Rendimiento | Precio | Importe |
|---|---|---|---|---|---|
| mt35asa001a | Ud | Protector contra sobretensiones permanentes, unipolar (1P), tensión de disparo 255 V, para unir mecánicamente a interruptores de las series iC60, iID, iSW-NA, iDPN N Vigi e iDPNa Vigi, modelo iMSU A9A26500 "SCHNEIDER ELECTRIC", de 18x82,5x68 mm, montaje sobre carril DIN (35 mm), según UNE-EN 50550. (material) | 1 | 95.61 | 95.610 |
| mo003 | h | Oficial 1ª electricista. (mano de obra) | 0.2 | 23.74 | 4.748 |
| % | % | Costes directos complementarios | 2 % | 100.358 | 2.007 |
|  |  | Costes directos |  |  | 102.365 |

## Recursos

**mt35asa001a** Ud Protector contra sobretensiones permanentes
Datos técnicos: Coste energético 22.561 MJ; Emisión de CO2 1.216 kg
Residuos:
- embalaje: re150101 Envases de papel y cartón. (componente de residuo); rendimiento 0.035 kg; Código LER 15 01 01; Masa del elemento 1 kg; Volumen 0.001333 m3
