# Telerruptor modular

- Propiedad del archivo: CYPE Ingenieros S.A.
- Formato: FIEBDC-3/2016
- Programa: Generador de precios de la construcción. CYPE Ingenieros, S.A.
- Fecha: 18/10/2024
- Divisa: EUR
- Costes indirectos: 3 %
- IVA: 21 %

## I Instalaciones

### IE Eléctricas

#### IEX Aparamenta

**IEX100** Ud Telerruptor modular.
Telerruptor de 2 módulos, tetrapolar (4P), de 16 A. Totalmente montado, conexionado y probado.
Incluye: Montaje y conexionado del elemento.
Criterio de medición de proyecto: Número de unidades previstas, según documentación gráfica de Proyecto.
Criterio de medición de obra: Se medirá el número de unidades realmente ejecutadas según especificaciones de Proyecto.

| Código | Ud | Descripción | Rendimiento | Precio | Importe |
|---|---|---|---|---|---|
| mt35cgm032c | Ud | Telerruptor de 2 módulos, tetrapolar (4P), de 16 A, incluso accesorios de montaje, según UNE-EN 60669-1 y UNE-EN 60669-2-2. (material) | 1 | 94.26 | 94.260 |
| mo003 | h | Oficial 1ª electricista. (mano de obra) | 0.29 | 22.74 | 6.595 |
| % | % | Costes directos complementarios | 2 % | 100.855 | 2.017 |
|  |  | Costes directos |  |  | 102.872 |

## Recursos

**mt35cgm032c** Ud Telerruptor de 2 módulos
Datos técnicos: Coste energético 46.981 MJ; Emisión de CO2 2.501 kg
Residuos:
- embalaje: re150101 Envases de papel y cartón. (componente de residuo); rendimiento 0.035 kg; Código LER 15 01 01; Masa del elemento 1 kg; Volumen 0.001333 m3
