# Armario de abonado, modular

- Propiedad del archivo: CYPE Ingenieros S.A.
- Formato: FIEBDC-3/2016
- Programa: Generador de precios de la construcción. CYPE Ingenieros, S.A.
- Fecha: 18/10/2024
- Divisa: EUR
- Costes indirectos: 3 %
- IVA: 21 %

## I Instalaciones

### IE Eléctricas

#### IEX Aparamenta

**IEX410** Ud Armario de abonado, modular.
Armario de distribución metálico, para empotrar, con puerta ciega, grado de protección IP40, aislamiento clase II, para 72 módulos, en 3 filas, con emplazamiento para un kit de equipamiento en dos filas, de 600x580x95 mm, con carril DIN, cierre con llave, acabado con pintura epoxi y panel trasero de chapa de acero galvanizado, con kit para el precintado del interruptor de control de potencia. Totalmente montado.
Incluye: Colocación y fijación del elemento.
Criterio de medición de proyecto: Número de unidades previstas, según documentación gráfica de Proyecto.
Criterio de medición de obra: Se medirá el número de unidades realmente ejecutadas según especificaciones de Proyecto.

| Código | Ud | Descripción | Rendimiento | Precio | Importe |
|---|---|---|---|---|---|
| mt35amc935kcfw | Ud | Armario de distribución metálico, para empotrar, con puerta ciega, grado de protección IP40, aislamiento clase II, para 72 módulos, en 3 filas, con emplazamiento para un kit de equipamiento en dos filas, de 600x580x95 mm, con carril DIN, cierre con llave, acabado con pintura epoxi y panel trasero de chapa de acero galvanizado, incluso accesorios de montaje, según UNE-EN 60670-1. (material) | 1 | 326.82 | 326.820 |
| mt35amc941a | Ud | Kit para el precintado del interruptor de control de potencia, formado por el cajetín para el interruptor de control de potencia y 2 carriles DIN para un total de 24 módulos, según UNE-EN 60670-1. (material) | 1 | 109.49 | 109.490 |
| mo003 | h | Oficial 1ª electricista. (mano de obra) | 0.272 | 22.74 | 6.185 |
| % | % | Costes directos complementarios | 2 % | 442.495 | 8.850 |
|  |  | Costes directos |  |  | 451.345 |

## Recursos

**mt35amc935kcfw** Ud Armario de distribución metálico
Datos técnicos: Coste energético 57.037 MJ; Emisión de CO2 2.985 kg
Residuos:
- embalaje: re150101 Envases de papel y cartón. (componente de residuo); rendimiento 0.036 kg; Código LER 15 01 01; Masa del elemento 1 kg; Volumen 0.001333 m3

**mt35amc941a** Ud Kit para el precintado del interruptor de control de potencia
Datos técnicos: Coste energético 9.412 MJ; Emisión de CO2 0.525 kg
Residuos:
- embalaje: re150101 Envases de papel y cartón; rendimiento 0.036 kg
