# Interruptor combinado magnetotérmico-diferencial, modular, "SIEMENS"

- Propiedad del archivo: CYPE Ingenieros S.A.
- Formato: FIEBDC-3/2016
- Programa: Generador de precios de la construcción. CYPE Ingenieros, S.A.
- Fecha: 18/10/2024
- Divisa: EUR
- Costes indirectos: 3 %
- IVA: 21 %

## I Instalaciones

### IE Eléctricas

#### IEX Aparamenta

**IEX074** Ud Interruptor combinado magnetotérmico-diferencial, modular, "SIEMENS".
Interruptor combinado magnetotérmico-diferencial, poder de corte 10 kA, curva C, tetrapolar (4P), intensidad nominal 100 A, con bloque diferencial instantáneo, sensibilidad 30 mA, clase B, resistencia a la corriente de impulso de onda 8/20 µs (Iimp) 3 kA, Siquence 5SU1374-7AK81 "SIEMENS", montaje sobre carril DIN. Totalmente montado, conexionado y probado.
Incluye: Montaje y conexionado del elemento.
Criterio de medición de proyecto: Número de unidades previstas, según documentación gráfica de Proyecto.
Criterio de medición de obra: Se medirá el número de unidades realmente ejecutadas según especificaciones de Proyecto.

| Código | Ud | Descripción | Rendimiento | Precio | Importe |
|---|---|---|---|---|---|
| mt35sie036aa | Ud | Interruptor combinado magnetotérmico-diferencial, poder de corte 10 kA, curva C, tetrapolar (4P), intensidad nominal 100 A, con bloque diferencial instantáneo, sensibilidad 30 mA, clase B, resistencia a la corriente de impulso de onda 8/20 µs (Iimp) 3 kA, Siquence 5SU1374-7AK81 "SIEMENS", montaje sobre carril DIN, según UNE-EN 61009-1. (material) | 1 | 5504.8 | 5504.800 |
| mo003 | h | Oficial 1ª electricista. (mano de obra) | 0.35 | 22.74 | 7.959 |
| % | % | Costes directos complementarios | 2 % | 5512.759 | 110.255 |
|  |  | Costes directos |  |  | 5623.014 |

## Recursos

**mt35sie036aa** Ud Interruptor combinado magnetotérmico-diferencial
Datos técnicos: Coste energético 194.162 MJ; Emisión de CO2 10.246 kg
Residuos:
- embalaje: re150101 Envases de papel y cartón. (componente de residuo); rendimiento 0.038 kg; Código LER 15 01 01; Masa del elemento 1 kg; Volumen 0.001333 m3
