# Interruptor combinado magnetotérmico-protector contra sobretensiones permanentes, modular

- Propiedad del archivo: CYPE Ingenieros S.A.
- Formato: FIEBDC-3/2016
- Programa: Generador de precios de la construcción. CYPE Ingenieros, S.A.
- Fecha: 18/10/2024
- Divisa: EUR
- Costes indirectos: 3 %
- IVA: 21 %

## I Instalaciones

### IE Eléctricas

#### IEX Aparamenta

**IEX077** Ud Interruptor combinado magnetotérmico-protector contra sobretensiones permanentes, modular.
Interruptor combinado magnetotérmico-protector contra sobretensiones permanentes, de 4 módulos, formado por interruptor automático magnetotérmico, bipolar (2P), intensidad nominal 63 A, poder de corte 6 kA, curva de 8 a 12 x In, y protector contra sobretensiones permanentes, de 72x80x77,8 mm, grado de protección IP20, montaje sobre carril DIN (35 mm) y fijación a carril mediante garras. Totalmente montado, conexionado y probado.
Incluye: Montaje y conexionado del elemento.
Criterio de medición de proyecto: Número de unidades previstas, según documentación gráfica de Proyecto.
Criterio de medición de obra: Se medirá el número de unidades realmente ejecutadas según especificaciones de Proyecto.

| Código | Ud | Descripción | Rendimiento | Precio | Importe |
|---|---|---|---|---|---|
| mt35amc307aa | Ud | Interruptor combinado magnetotérmico-protector contra sobretensiones permanentes, de 4 módulos, formado por interruptor automático magnetotérmico, bipolar (2P), intensidad nominal 63 A, poder de corte 6 kA, curva de 8 a 12 x In, y protector contra sobretensiones permanentes, de 72x80x77,8 mm, grado de protección IP20, montaje sobre carril DIN (35 mm) y fijación a carril mediante garras, según UNE-EN 60898-1 y UNE-EN 50550. (material) | 1 | 95.75 | 95.750 |
| mo003 | h | Oficial 1ª electricista. (mano de obra) | 0.25 | 22.74 | 5.685 |
| % | % | Costes directos complementarios | 2 % | 101.435 | 2.029 |
|  |  | Costes directos |  |  | 103.464 |

## Recursos

**mt35amc307aa** Ud Interruptor combinado magnetotérmico-protector contra sobretensiones permanentes
Datos técnicos: Coste energético 22.561 MJ; Emisión de CO2 1.216 kg
Residuos:
- embalaje: re150101 Envases de papel y cartón. (componente de residuo); rendimiento 0.035 kg; Código LER 15 01 01; Masa del elemento 1 kg; Volumen 0.001333 m3
