# Interruptor-seccionador

- Propiedad del archivo: CYPE Ingenieros S.A.
- Formato: FIEBDC-3/2016
- Programa: Generador de precios de la construcción. CYPE Ingenieros, S.A.
- Fecha: 18/10/2024
- Divisa: EUR
- Costes indirectos: 3 %
- IVA: 21 %

## I Instalaciones

### IE Eléctricas

#### IEX Aparamenta

**IEX210** Ud Interruptor-seccionador.
Interruptor-seccionador con mando rotativo, tetrapolar (4P), intensidad nominal 16 A, con fusible de 16 A, de 105x123x92 mm. Totalmente montado, conexionado y probado.
Incluye: Montaje y conexionado del elemento.
Criterio de medición de proyecto: Número de unidades previstas, según documentación gráfica de Proyecto.
Criterio de medición de obra: Se medirá el número de unidades realmente ejecutadas según especificaciones de Proyecto.

| Código | Ud | Descripción | Rendimiento | Precio | Importe |
|---|---|---|---|---|---|
| mt35amc551aa | Ud | Interruptor-seccionador con mando rotativo, tetrapolar (4P), intensidad nominal 16 A, con fusible de 16 A, de 105x123x92 mm, según UNE-EN 60947-3. (material) | 1 | 63.18 | 63.180 |
| mo003 | h | Oficial 1ª electricista. (mano de obra) | 0.7 | 22.74 | 15.918 |
| % | % | Costes directos complementarios | 2 % | 79.098 | 1.582 |
|  |  | Costes directos |  |  | 80.680 |

## Recursos

**mt35amc551aa** Ud Interruptor-seccionador con mando rotativo
Datos técnicos: Coste energético 112.728 MJ; Emisión de CO2 5.959 kg
Residuos:
- embalaje: re150101 Envases de papel y cartón. (componente de residuo); rendimiento 0.034 kg; Código LER 15 01 01; Masa del elemento 1 kg; Volumen 0.001333 m3
