# Válvula de retención

- Propiedad del archivo: CYPE Ingenieros S.A.
- Formato: FIEBDC-3/2016
- Programa: Generador de precios de la construcción. CYPE Ingenieros, S.A.
- Fecha: 06/06/2025
- Divisa: EUR
- Costes indirectos: 3 %
- IVA: 21 %

## I Instalaciones

### IF Fontanería

#### IFW Elementos

**IFW040** Ud Válvula de retención.
Válvula de retención, STH "STANDARD HIDRÁULICA", de 1 1/4", hembra-hembra, para roscar, PN=16 bar, con cuerpo de latón y temperatura de servicio desde -10°C (excluyendo congelación) hasta 90°C.
Incluye: Replanteo. Colocación. Conexionado y comprobación de su correcto funcionamiento.
Criterio de medición de proyecto: Número de unidades previstas, según documentación gráfica de Proyecto.
Criterio de medición de obra: Se medirá el número de unidades realmente ejecutadas según especificaciones de Proyecto.

| Código | Ud | Descripción | Rendimiento | Precio | Importe |
|---|---|---|---|---|---|
| mt37sth021d | Ud | Válvula de retención, STH "STANDARD HIDRÁULICA", de 1 1/4", hembra-hembra, para roscar, PN=16 bar, con cuerpo de latón y temperatura de servicio desde -10°C (excluyendo congelación) hasta 90°C. (material) | 1 | 22.29 | 22.290 |
| mt37www010 | Ud | Material auxiliar para instalaciones de fontanería. (material) | 1 | 1.4 | 1.400 |
| mo008 | h | Oficial 1ª fontanero. (mano de obra) | 0.15 | 23.74 | 3.561 |
| mo107 | h | Ayudante fontanero. (mano de obra) | 0.15 | 21.9 | 3.285 |
| % | % | Costes directos complementarios | 2 % | 30.536 | 0.611 |
|  |  | Costes directos |  |  | 31.147 |

## Recursos

**mt37sth021d** Ud Válvula de retención
Datos técnicos: Coste energético 177.496 MJ; Emisión de CO2 11.979 kg
Residuos:
- embalaje: re150101 Envases de papel y cartón. (componente de residuo); rendimiento 0.072 kg; Código LER 15 01 01; Masa del elemento 1 kg; Volumen 0.001333 m3
