# Arqueta

- Propiedad del archivo: CYPE Ingenieros S.A.
- Formato: FIEBDC-3/2016
- Programa: Generador de precios de la construcción. CYPE Ingenieros, S.A.
- Fecha: 18/10/2024
- Divisa: EUR
- Costes indirectos: 3 %
- IVA: 21 %

## I Instalaciones

### IF Fontanería

#### IFW Elementos

**IFW070** Ud Arqueta.
Formación de arqueta enterrada, de dimensiones interiores 100x100x100 cm, construida con fábrica de ladrillo cerámico perforado, de 1/2 pie de espesor, recibido con mortero de cemento, industrial, M-5, sobre solera de hormigón en masa HM-30/B/20/X0+XA2 de 15 cm de espesor, enfoscada y bruñida interiormente con mortero de cemento, industrial, con aditivo hidrófugo, M-15 formando aristas y esquinas a media caña, cerrada superiormente con tapa prefabricada de hormigón armado, para alojamiento de la válvula. Incluso mortero para sellado de juntas.
Criterio de valoración económica: El precio no incluye la válvula, la excavación ni el relleno del trasdós.
Incluye: Replanteo. Vertido y compactación del hormigón en formación de solera. Formación de la obra de fábrica con ladrillos, previamente humedecidos, colocados con mortero. Enfoscado y bruñido con mortero, redondeando los ángulos del fondo y de las paredes interiores de la arqueta. Conexionado de los tubos a la arqueta. Colocación de la tapa.
Criterio de medición de proyecto: Número de unidades previstas, según documentación gráfica de Proyecto.
Criterio de medición de obra: Se medirá el número de unidades realmente ejecutadas según especificaciones de Proyecto.

| Código | Ud | Descripción | Rendimiento | Precio | Importe |
|---|---|---|---|---|---|
| mt10hmf010rRb | m³ | Hormigón HM-30/B/20/X0+XA2, fabricado en central, con cemento SR. (material) | 0.329 | 115.86 | 38.118 |
| mt04lpv010a | Ud | Ladrillo cerámico perforado (panal), para revestir, 24x11,5x9 cm, para uso en fábrica protegida (pieza P), densidad 780 kg/m³, según UNE-EN 771-1. (material) | 159 | 0.37 | 58.830 |
| mt08aaa010a | m³ | Agua. (material) | 0.044 | 1.5 | 0.066 |
| mt09mif010ca | t | Mortero industrial para albañilería, de cemento, color gris, categoría M-5 (resistencia a compresión 5 N/mm²), suministrado en sacos, según UNE-EN 998-2. (material) | 0.1 | 53.48 | 5.348 |
| mt09mif010la | t | Mortero industrial para albañilería, de cemento, color gris, con aditivo hidrófugo, categoría M-15 (resistencia a compresión 15 N/mm²), suministrado en sacos, según UNE-EN 998-2. (material) | 0.141 | 73.55 | 10.371 |
| mt11arf010g | Ud | Tapa de hormigón armado prefabricada, 118x118x15 cm. (material) | 1 | 98.29 | 98.290 |
| mo020 | h | Oficial 1ª construcción. (mano de obra) | 2.1 | 22.13 | 46.473 |
| mo113 | h | Peón ordinario construcción. (mano de obra) | 2.13 | 20.78 | 44.261 |
| % | % | Costes directos complementarios | 2 % | 301.757 | 6.035 |
|  |  | Costes directos |  |  | 307.792 |

Residuos:
- colocación: mt10hmf010rRb Hormigón HM-30/B/20/X0+XA2, fabricado en central, con cemento SR; factor de residuo 0.00106641
- colocación: mt04lpv010a; factor de residuo 0.02646
- colocación: mt09mif010ca; factor de residuo 0.0189
- colocación: mt09mif010la; factor de residuo 0.00678461

## Recursos

**mt10hmf010rRb** m³ Hormigón HM-30/B/20/X0+XA2, fabricado en central, con cemento SR
Datos técnicos: Coste energético 2208.000 MJ; Emisión de CO2 253.000 kg; Código LER 17 01 01; Masa del elemento 2300 kg; Volumen 1.533333 m3

**mt04lpv010a** Ud Ladrillo cerámico perforado (panal)
Datos técnicos: Coste energético 8.034 MJ; Emisión de CO2 0.456 kg; Código LER 17 01 02; Masa del elemento 2 kg; Volumen 0.0016 m3
Residuos:
- embalaje: re170201 Madera. (componente de residuo); rendimiento 0.015 kg; Código LER 17 02 01; Masa del elemento 1 kg; Volumen 0.000909 m3
- embalaje: re170203 Plástico. (componente de residuo); rendimiento 0.001 kg; Código LER 17 02 03; Masa del elemento 1 kg; Volumen 0.001667 m3

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera; rendimiento 0.463 kg
- embalaje: re170203 Plástico; rendimiento 0.241 kg

**mt09mif010la** t Mortero industrial para albañilería
Datos técnicos: Coste energético 2099.395 MJ; Emisión de CO2 181.985 kg; Código LER 17 01 01; Masa del elemento 1000 kg; Volumen 0.666667 m3
Residuos:
- embalaje: re150101 Envases de papel y cartón; rendimiento 14.066 kg
- embalaje: re170201 Madera; rendimiento 0.757 kg
- embalaje: re170203 Plástico; rendimiento 0.299 kg
