# Tubería de polibutileno (PB) con barrera de oxígeno, "STANDARD HIDRÁULICA"

- Propiedad del archivo: CYPE Ingenieros S.A.
- Formato: FIEBDC-3/2016
- Programa: Generador de precios de la construcción. CYPE Ingenieros, S.A.
- Fecha: 26/06/2025
- Divisa: EUR
- Costes indirectos: 3 %
- IVA: 21 %

## I Instalaciones

### IH Tuberías para fluidos

#### IHB Tuberías de polibutileno

**IHB022** m Tubería de polibutileno (PB) con barrera de oxígeno, "STANDARD HIDRÁULICA".
Tubería formada por tubo de polibutileno (PB) con barrera de oxígeno, de 15 mm de diámetro exterior, PolySTH "STANDARD HIDRÁULICA", suministrado en rollos. Instalación en superficie. Incluso material auxiliar para montaje y sujeción a la obra, accesorios y piezas especiales.
Incluye: Replanteo. Colocación y fijación de tubos, accesorios y piezas especiales. Realización de pruebas de servicio.
Criterio de medición de proyecto: Longitud medida según documentación gráfica de Proyecto.
Criterio de medición de obra: Se medirá la longitud realmente ejecutada según especificaciones de Proyecto.

| Código | Ud | Descripción | Rendimiento | Precio | Importe |
|---|---|---|---|---|---|
| mt37sth064a | Ud | Material auxiliar para montaje y sujeción a la obra de las tuberías de polibutileno (PB) con barrera de oxígeno, PolySTH "STANDARD HIDRÁULICA", de 15 mm de diámetro exterior. (material) | 1 | 0.18 | 0.180 |
| mt37sth063g | m | Tubo de polibutileno (PB) con barrera de oxígeno, de 15 mm de diámetro exterior, PolySTH "STANDARD HIDRÁULICA", suministrado en rollos, según UNE-EN ISO 15876-2, con el precio incrementado el 30% en concepto de accesorios y piezas especiales. (material) | 1 | 4.62 | 4.620 |
| mo008 | h | Oficial 1ª fontanero. (mano de obra) | 0.03 | 23.74 | 0.712 |
| mo107 | h | Ayudante fontanero. (mano de obra) | 0.03 | 21.9 | 0.657 |
| % | % | Costes directos complementarios | 2 % | 6.169 | 0.123 |
|  |  | Costes directos |  |  | 6.292 |

Residuos:
- colocación: mt37sth063g; factor de residuo 0.0275045

## Recursos

**mt37sth063g** m Tubo de polibutileno (PB) con barrera de oxígeno
Datos técnicos: Coste energético 14.320 MJ; Emisión de CO2 0.660 kg; Código LER 17 02 03; Masa del elemento 0.111 kg; Volumen 0.000185 m3
