# Tubería multicapa de polipropileno copolímero random resistente a la temperatura/polipropileno copolímero random con fibra de vidrio/polipropileno copolímero random (PP-RCT/PP-R con fibra de

- Propiedad del archivo: CYPE Ingenieros S.A.
- Formato: FIEBDC-3/2016
- Programa: Generador de precios de la construcción. CYPE Ingenieros, S.A.
- Fecha: 23/01/2025
- Divisa: EUR
- Costes indirectos: 3 %
- IVA: 21 %

## I Instalaciones

### IH Tuberías para fluidos

#### IHM Tuberías multicapa

**IHM412** m Tubería multicapa de polipropileno copolímero random resistente a la temperatura/polipropileno copolímero random con fibra de vidrio/polipropileno copolímero random (PP-RCT/PP-R con fibra de vidrio/PP-R), "AQUATECHNIK".
Tubería formada por tubo multicapa de polipropileno copolímero random resistente a la temperatura y a los agentes oxidantes/polipropileno copolímero random con fibra de vidrio/polipropileno copolímero random (PP-RCT WOR/PP-R con fibra de vidrio/PP-R), sistema fusio-technik, gama faser FIBER-T, SDR7,4, serie 3,2, "AQUATECHNIK", de 20 mm de diámetro exterior y 2,8 mm de espesor. Instalación en superficie. Incluso material auxiliar para montaje y sujeción a la obra, accesorios y piezas especiales.
Incluye: Replanteo. Colocación y fijación de tubos, accesorios y piezas especiales. Realización de pruebas de servicio.
Criterio de medición de proyecto: Longitud medida según documentación gráfica de Proyecto.
Criterio de medición de obra: Se medirá la longitud realmente ejecutada según especificaciones de Proyecto.

| Código | Ud | Descripción | Rendimiento | Precio | Importe |
|---|---|---|---|---|---|
| mt37aqt410m | Ud | Material auxiliar para montaje y sujeción a la obra de las tuberías de polipropileno copolímero random resistente a la temperatura y a los agentes oxidantes/polipropileno copolímero random con fibra de vidrio/polipropileno copolímero random (PP-RCT WOR/PP-R con fibra de vidrio/PP-R), sistema fusio-technik, gama faser FIBER-T, SDR7,4, serie 3,2, "AQUATECHNIK", de 20 mm de diámetro exterior. (material) | 1 | 0.13 | 0.130 |
| mt37aqt010mg | m | Tubo multicapa de polipropileno copolímero random resistente a la temperatura y a los agentes oxidantes/polipropileno copolímero random con fibra de vidrio/polipropileno copolímero random (PP-RCT WOR/PP-R con fibra de vidrio/PP-R), sistema fusio-technik, gama faser FIBER-T, SDR7,4, serie 3,2, "AQUATECHNIK", de 20 mm de diámetro exterior y 2,8 mm de espesor, según UNE-EN ISO 15874-2, DIN 8077, DIN 8078 y ASTM F2389, con capa interior de color blanco y capa exterior de color verde con bandas de color rojo, suministrado en barras de 4 m de longitud, con el precio incrementado el 30% en concepto de accesorios y piezas especiales. (material) | 1 | 3.37 | 3.370 |
| mo008 | h | Oficial 1ª fontanero. (mano de obra) | 0.04 | 23.74 | 0.950 |
| mo107 | h | Ayudante fontanero. (mano de obra) | 0.04 | 21.9 | 0.876 |
| % | % | Costes directos complementarios | 2 % | 5.326 | 0.107 |
|  |  | Costes directos |  |  | 5.433 |
