# Tubería de polietileno reticulado (PE-X), protegida con tubo corrugado, "FITTINGS ESTÁNDAR"

- Propiedad del archivo: CYPE Ingenieros S.A.
- Formato: FIEBDC-3/2016
- Programa: Generador de precios de la construcción. CYPE Ingenieros, S.A.
- Fecha: 06/06/2025
- Divisa: EUR
- Costes indirectos: 3 %
- IVA: 21 %

## I Instalaciones

### IH Tuberías para fluidos

#### IHT Tuberías de polietileno, protegidas con tubo corrugado

**IHT111** m Tubería de polietileno reticulado (PE-X), protegida con tubo corrugado, "FITTINGS ESTÁNDAR".
Tubería protegida con tubo corrugado formada por tubo de polietileno reticulado (PE-Xa) con tubo corrugado de protección de PP, "FITTINGS ESTÁNDAR", de 16 mm de diámetro exterior y 1,8 mm de espesor, serie 4, clase 1-2-5/8 bar y clase 4/10 bar, suministrado en rollos. Instalación empotrada. Incluso material auxiliar para montaje y sujeción a la obra, accesorios y piezas especiales.
Criterio de valoración económica: El precio no incluye las ayudas de albañilería para instalaciones.
Incluye: Replanteo. Colocación y fijación de tubos, accesorios y piezas especiales. Realización de pruebas de servicio.
Criterio de medición de proyecto: Longitud medida según documentación gráfica de Proyecto.
Criterio de medición de obra: Se medirá la longitud realmente ejecutada según especificaciones de Proyecto.

| Código | Ud | Descripción | Rendimiento | Precio | Importe |
|---|---|---|---|---|---|
| mt37tpf405c | Ud | Material auxiliar para montaje y sujeción a la obra de las tuberías de polietileno reticulado (PE-Xa) con tubo corrugado de protección de PP, "FITTINGS ESTÁNDAR", de 16 mm de diámetro exterior. (material) | 0.4 | 0.19 | 0.076 |
| mt37tpf005cg | m | Tubo de polietileno reticulado (PE-Xa) con tubo corrugado de protección de PP, "FITTINGS ESTÁNDAR", de 16 mm de diámetro exterior y 1,8 mm de espesor, serie 4, clase 1-2-5/8 bar y clase 4/10 bar, suministrado en rollos, según UNE-EN ISO 15875-2, con el precio incrementado el 30% en concepto de accesorios y piezas especiales. (material) | 1 | 5.03 | 5.030 |
| mo008 | h | Oficial 1ª fontanero. (mano de obra) | 0.03 | 23.74 | 0.712 |
| mo107 | h | Ayudante fontanero. (mano de obra) | 0.03 | 21.9 | 0.657 |
| % | % | Costes directos complementarios | 2 % | 6.475 | 0.130 |
|  |  | Costes directos |  |  | 6.605 |

Residuos:
- colocación: mt37tpf005cg; factor de residuo 0.0275

## Recursos

**mt37tpf005cg** m Tubo de polietileno reticulado (PE-Xa) con tubo corrugado de protección de PP
Datos técnicos: Coste energético 7.363 MJ; Emisión de CO2 0.366 kg; Código LER 17 02 03; Masa del elemento 0.076 kg; Volumen 0.000127 m3
