# Tubería de policloruro de vinilo clorado (PVC-C), "JIMTEN-ALIAXIS"

- Propiedad del archivo: CYPE Ingenieros S.A.
- Formato: FIEBDC-3/2016
- Programa: Generador de precios de la construcción. CYPE Ingenieros, S.A.
- Fecha: 06/06/2025
- Divisa: EUR
- Costes indirectos: 3 %
- IVA: 21 %

## I Instalaciones

### IH Tuberías para fluidos

#### IHV Tuberías de PVC

**IHV011** m Tubería de policloruro de vinilo clorado (PVC-C), "JIMTEN-ALIAXIS".
Tubería formada por tubo de policloruro de vinilo clorado (PVC-C), HTA "JIMTEN-ALIAXIS", de 32 mm de diámetro exterior, PN=16 bar y 2,4 mm de espesor. Instalación en superficie. Incluso material auxiliar para montaje y sujeción a la obra, accesorios y piezas especiales.
Incluye: Replanteo. Colocación y fijación de tubos, accesorios y piezas especiales. Realización de pruebas de servicio.
Criterio de medición de proyecto: Longitud medida según documentación gráfica de Proyecto.
Criterio de medición de obra: Se medirá la longitud realmente ejecutada según especificaciones de Proyecto.

| Código | Ud | Descripción | Rendimiento | Precio | Importe |
|---|---|---|---|---|---|
| mt37tvj400a | Ud | Material auxiliar para montaje y sujeción a la obra de las tuberías de policloruro de vinilo clorado (PVC-C), HTA "JIMTEN-ALIAXIS", de 32 mm de diámetro exterior. (material) | 1 | 0.95 | 0.950 |
| mt37tvj010ag | m | Tubo de policloruro de vinilo clorado (PVC-C), HTA "JIMTEN-ALIAXIS", de 32 mm de diámetro exterior, PN=16 bar y 2,4 mm de espesor, según UNE-EN ISO 15877-2, con el precio incrementado el 30% en concepto de accesorios y piezas especiales. (material) | 1 | 24.8 | 24.800 |
| mo008 | h | Oficial 1ª fontanero. (mano de obra) | 0.06 | 23.74 | 1.424 |
| mo107 | h | Ayudante fontanero. (mano de obra) | 0.06 | 21.9 | 1.314 |
| % | % | Costes directos complementarios | 2 % | 28.488 | 0.570 |
|  |  | Costes directos |  |  | 29.058 |

Residuos:
- colocación: mt37tvj010ag; factor de residuo 0.0247452

## Recursos

**mt37tvj010ag** m Tubo de policloruro de vinilo clorado (PVC-C)
Datos técnicos: Coste energético 30.033 MJ; Emisión de CO2 1.491 kg; Código LER 17 02 03; Masa del elemento 0.31 kg; Volumen 0.000517 m3
