# Toma de corriente Z-Wave

- Propiedad del archivo: CYPE Ingenieros S.A.
- Formato: FIEBDC-3/2016
- Programa: Generador de precios de la construcción. CYPE Ingenieros, S.A.
- Fecha: 18/10/2024
- Divisa: EUR
- Costes indirectos: 3 %
- IVA: 21 %

## I Instalaciones

### IM Domóticas e inmóticas

#### IMZ Componentes del sistema Z-Wave

**IMZ020** Ud Toma de corriente Z-Wave.
Toma de corriente on/off con medición de consumo Z-Wave Plus, de 106x59x92 mm, frecuencia de funcionamiento 868,42 MHz, con contacto de tierra (2P+T), tipo Schuko, grado de protección IP20, según IEC 60439, tensión asignada 230 V, potencia máxima 3500 W, con led indicador de estado.
Incluye: Colocación. Conexionado y comprobación de su correcto funcionamiento.
Criterio de medición de proyecto: Número de unidades previstas, según documentación gráfica de Proyecto.
Criterio de medición de obra: Se medirá el número de unidades realmente ejecutadas según especificaciones de Proyecto.

| Código | Ud | Descripción | Rendimiento | Precio | Importe |
|---|---|---|---|---|---|
| mt35dzt020a | Ud | Toma de corriente on/off con medición de consumo Z-Wave Plus, de 106x59x92 mm, frecuencia de funcionamiento 868,42 MHz, con contacto de tierra (2P+T), tipo Schuko, grado de protección IP20, según IEC 60439, tensión asignada 230 V, potencia máxima 3500 W, con led indicador de estado. (material) | 1 | 43.87 | 43.870 |
| mo123 | h | Especialista en la puesta en marcha de instalaciones. (mano de obra) | 0.2 | 43.01 | 8.602 |
| % | % | Costes directos complementarios | 2 % | 52.472 | 1.049 |
|  |  | Costes directos |  |  | 53.521 |
