# Sensor de humos Z-Wave. Instalación en superficie

- Propiedad del archivo: CYPE Ingenieros S.A.
- Formato: FIEBDC-3/2016
- Programa: Generador de precios de la construcción. CYPE Ingenieros, S.A.
- Fecha: 18/10/2024
- Divisa: EUR
- Costes indirectos: 3 %
- IVA: 21 %

## I Instalaciones

### IM Domóticas e inmóticas

#### IMZ Componentes del sistema Z-Wave

**IMZ140** Ud Sensor de humos Z-Wave. Instalación en superficie.
Sensor de humos con sirena electrónica con señal óptica y acústica, de superficie, Z-Wave Plus, de 106 mm de diámetro y 35 mm de altura, color blanco, frecuencia de funcionamiento 868,42 MHz, presión acústica de 85 dBA a 3 m de distancia, grado de protección IP20, alimentación a pilas con posibilidad de alimentación por cable, con base soporte. Instalación en superficie. Incluso elementos de fijación.
Incluye: Colocación. Montaje, conexionado y comprobación de su correcto funcionamiento.
Criterio de medición de proyecto: Número de unidades previstas, según documentación gráfica de Proyecto.
Criterio de medición de obra: Se medirá el número de unidades realmente ejecutadas según especificaciones de Proyecto.

| Código | Ud | Descripción | Rendimiento | Precio | Importe |
|---|---|---|---|---|---|
| mt35dzs040a | Ud | Sensor de humos con sirena electrónica con señal óptica y acústica, de superficie, Z-Wave Plus, de 106 mm de diámetro y 35 mm de altura, color blanco, frecuencia de funcionamiento 868,42 MHz, presión acústica de 85 dBA a 3 m de distancia, grado de protección IP20, alimentación a pilas con posibilidad de alimentación por cable, con base soporte, según UNE-EN 14604, con elementos de fijación. (material) | 1 | 68.15 | 68.150 |
| mo123 | h | Especialista en la puesta en marcha de instalaciones. (mano de obra) | 0.35 | 43.01 | 15.054 |
| % | % | Costes directos complementarios | 2 % | 83.204 | 1.664 |
|  |  | Costes directos |  |  | 84.868 |
