# Sellado de paso de tubería combustible, con abrazadera intumescente cortafuego. Sistema "PROMAT"

- Propiedad del archivo: CYPE Ingenieros S.A.
- Formato: FIEBDC-3/2016
- Programa: Generador de precios de la construcción. CYPE Ingenieros, S.A.
- Fecha: 11/06/2024
- Divisa: EUR
- Costes indirectos: 3 %
- IVA: 21 %

## I Instalaciones

### IO Contra incendios

#### IOJ Protección pasiva contra incendios: instalaciones

**IOJ152** Ud Sellado de paso de tubería combustible, con abrazadera intumescente cortafuego. Sistema "PROMAT".
Sellado de paso de tubería de PVC, de 50 mm de diámetro nominal exterior, y de entre 1,8 y 7,7 mm de espesor, en muro de 15 cm de espesor, para protección pasiva contra incendios y garantizar la resistencia al fuego EI 120, según UNE-EN 1366-3, sistema "PROMAT", con mortero cementoso Promastop-M "PROMAT", color gris y abrazadera intumescente, FC6/050 "PROMAT", en cada cara del muro. Incluso elementos de fijación.
Incluye: Limpieza y preparación del paramento. Aplicación del mortero, con llana. Colocación de las abrazaderas alrededor del tubo. Cierre de las abrazaderas. Fijación de las abrazaderas al paramento soporte. Limpieza final.
Criterio de medición de proyecto: Número de unidades previstas, según documentación gráfica de Proyecto.
Criterio de medición de obra: Se medirá el número de unidades realmente ejecutadas según especificaciones de Proyecto.

| Código | Ud | Descripción | Rendimiento | Precio | Importe |
|---|---|---|---|---|---|
| mt09mrp010c | kg | Mortero cementoso Promastop-M "PROMAT", color gris, apto para ser revestido, clase X, según EOTA TR024. (material) | 0.177 | 1.94 | 0.343 |
| mt41php040aaa | Ud | Abrazadera intumescente, FC6/050 "PROMAT", de 77 mm de diámetro nominal exterior y de 60 mm de diámetro nominal interior, clase Y1, según EOTA TR024, para tubería combustible, con elementos de fijación. (material) | 2 | 32.43 | 64.860 |
| mo020 | h | Oficial 1ª construcción. (mano de obra) | 0.244 | 22.13 | 5.400 |
| mo113 | h | Peón ordinario construcción. (mano de obra) | 0.244 | 20.78 | 5.070 |
| % | % | Costes directos complementarios | 2 % | 75.673 | 1.513 |
|  |  | Costes directos |  |  | 77.186 |

## Recursos

**mt41php040aaa** Ud Abrazadera intumescente
Datos técnicos: Coste energético 6.229 MJ; Emisión de CO2 0.971 kg
Residuos:
- embalaje: re150101 Envases de papel y cartón. (componente de residuo); rendimiento 0.072 kg; Código LER 15 01 01; Masa del elemento 1 kg; Volumen 0.001333 m3
