# Protección pasiva contra incendios de estructura metálica, con placas de silicato cálcico. Sistema "PROMAT"

- Propiedad del archivo: CYPE Ingenieros S.A.
- Formato: FIEBDC-3/2016
- Programa: Generador de precios de la construcción. CYPE Ingenieros, S.A.
- Fecha: 26/06/2025
- Divisa: EUR
- Costes indirectos: 3 %
- IVA: 21 %

## I Instalaciones

### IO Contra incendios

#### IOR Protección pasiva contra incendios: estructuras

**IOR022** m Protección pasiva contra incendios de estructura metálica, con placas de silicato cálcico. Sistema "PROMAT".
Sistema de protección pasiva contra incendios de viga de acero HEA 100, protegida en 3 caras, con una resistencia al fuego de 30 minutos, según UNE-EN 13381-4, sistema "PROMAT", mediante recubrimiento con placas de silicato cálcico Promatect-XS "PROMAT", de 1200x2500 mm y 12,7 mm de espesor, con los bordes cuadrados, fijadas con grapas. Incluso tiras de placas colocadas entre las alas del perfil para la fijación de las placas.
Incluye: Replanteo. Colocación de las tiras de placas. Fijación de las placas con grapas.
Criterio de medición de proyecto: Longitud medida según documentación gráfica de Proyecto.
Criterio de medición de obra: Se medirá la longitud realmente ejecutada según especificaciones de Proyecto.

| Código | Ud | Descripción | Rendimiento | Precio | Importe |
|---|---|---|---|---|---|
| mt12plo050a | m² | Placa de silicato cálcico Promatect-XS "PROMAT", de 1200x2500 mm y 12,7 mm de espesor, con los bordes cuadrados, Euroclase A1 de reacción al fuego, según UNE-EN 13501-1. (material) | 0.243 | 23.91 | 5.810 |
| mt12psg115b | Ud | Grapa para fijación de placas. (material) | 20 | 0.21 | 4.200 |
| mo053 | h | Oficial 1ª montador de prefabricados interiores. (mano de obra) | 1.034 | 23.74 | 24.547 |
| mo100 | h | Ayudante montador de prefabricados interiores. (mano de obra) | 1.034 | 21.94 | 22.686 |
| % | % | Costes directos complementarios | 2 % | 57.243 | 1.145 |
|  |  | Costes directos |  |  | 58.388 |

Residuos:
- colocación: mt12plo050a; factor de residuo 0.0260285

## Recursos

**mt12plo050a** m² Placa de silicato cálcico Promatect-XS "PROMAT"
Datos técnicos: Coste energético 720.742 MJ; Emisión de CO2 47.409 kg; Código LER 17 09 04; Masa del elemento 34 kg; Volumen 0.022667 m3
Residuos:
- embalaje: re170203 Plástico. (componente de residuo); rendimiento 0.031 kg; Código LER 17 02 03; Masa del elemento 1 kg; Volumen 0.001667 m3
