# Protección pasiva contra incendios de estructura metálica, con pintura intumescente. Sistema "PROMAT"

- Propiedad del archivo: CYPE Ingenieros S.A.
- Formato: FIEBDC-3/2016
- Programa: Generador de precios de la construcción. CYPE Ingenieros, S.A.
- Fecha: 06/06/2025
- Divisa: EUR
- Costes indirectos: 3 %
- IVA: 21 %

## I Instalaciones

### IO Contra incendios

#### IOR Protección pasiva contra incendios: estructuras

**IOR042** m² Protección pasiva contra incendios de estructura metálica, con pintura intumescente. Sistema "PROMAT".
Protección pasiva contra incendios de estructura metálica, mediante la aplicación de tres manos de pintura intumescente para interior o exterior, Promapaint-SC4 "PROMAT", a base de copolímeros acrílicos en emulsión acuosa, color blanco, hasta formar un espesor mínimo de película seca de 1620 micras y conseguir una resistencia al fuego de 90 minutos, según UNE-EN 13381-8.
Criterio de valoración económica: El precio no incluye la imprimación ni el revestimiento posterior.
Incluye: Preparación y limpieza de la superficie soporte. Aplicación de las manos de acabado.
Criterio de medición de proyecto: Superficie resultante del desarrollo de los perfiles metálicos que componen la estructura, según documentación gráfica de Proyecto.
Criterio de medición de obra: Se medirá la superficie realmente ejecutada según especificaciones de Proyecto, resultante del desarrollo de los perfiles metálicos que componen la estructura.

| Código | Ud | Descripción | Rendimiento | Precio | Importe |
|---|---|---|---|---|---|
| mt27pwp010g | kg | Pintura intumescente para interior o exterior, Promapaint-SC4 "PROMAT", a base de copolímeros acrílicos en emulsión acuosa, color blanco; para aplicar con pistola de alta presión o con brocha. (material) | 3.24 | 10.24 | 33.178 |
| mo038 | h | Oficial 1ª pintor. (mano de obra) | 0.39 | 23.1 | 9.009 |
| % | % | Costes directos complementarios | 2 % | 42.187 | 0.844 |
|  |  | Costes directos |  |  | 43.031 |

Residuos:
- colocación: mt27pwp010g; factor de residuo 0.0275

## Recursos

**mt27pwp010g** kg Pintura intumescente para interior o exterior
Datos técnicos: Coste energético 44.125 MJ; Emisión de CO2 2.281 kg; Código LER 08 01 11; Masa del elemento 1 kg; Volumen 0.001111 m3
Residuos:
- embalaje: re150104 Envases metálicos. (componente de residuo); rendimiento 0.09 kg; Código LER 15 01 04; Masa del elemento 1 kg; Volumen 0.001667 m3
