# Puesto de control de red de rociadores

- Propiedad del archivo: CYPE Ingenieros S.A.
- Formato: FIEBDC-3/2016
- Programa: Generador de precios de la construcción. CYPE Ingenieros, S.A.
- Fecha: 02/07/2024
- Divisa: EUR
- Costes indirectos: 3 %
- IVA: 21 %

## I Instalaciones

### IO Contra incendios

#### IOT Sistemas de extinción fijos

**IOT010** Ud Puesto de control de red de rociadores.
Puesto de control de rociadores, de 2 1/2" DN 65 mm de diámetro, unión brida y ranura, formado por válvula de retención y alarma de hierro fundido, trim de acero galvanizado y cámara de retardo de fundición, para sistema de tubería mojada. Instalación en posición horizontal. Incluso alarma hidráulica con motor de agua y gong, accesorios y piezas especiales para conexión a la red de distribución de agua.
Incluye: Replanteo. Montaje, conexionado y comprobación de su correcto funcionamiento.
Criterio de medición de proyecto: Número de unidades previstas, según documentación gráfica de Proyecto.
Criterio de medición de obra: Se medirá el número de unidades realmente ejecutadas según especificaciones de Proyecto.

| Código | Ud | Descripción | Rendimiento | Precio | Importe |
|---|---|---|---|---|---|
| mt41pcr010p | Ud | Puesto de control de rociadores, de 2 1/2" DN 65 mm de diámetro, unión brida y ranura, formado por válvula de retención y alarma de hierro fundido, trim de acero galvanizado y cámara de retardo de fundición; para instalar en posición horizontal. (material) | 1 | 1986 | 1986.000 |
| mt41pcr100a | Ud | Alarma hidráulica, con motor de agua y gong de aleación de aluminio. (material) | 1 | 350.82 | 350.820 |
| mt41pcr300k | Ud | Accesorios y piezas especiales para conexión de puesto de control de rociadores a red de distribución de agua. (material) | 1 | 19.8 | 19.800 |
| mo008 | h | Oficial 1ª fontanero. (mano de obra) | 15 | 22.74 | 341.100 |
| mo107 | h | Ayudante fontanero. (mano de obra) | 15 | 20.98 | 314.700 |
| % | % | Costes directos complementarios | 2 % | 3012.420 | 60.248 |
|  |  | Costes directos |  |  | 3072.668 |
