# Puesto de control de red de rociadores

- Propiedad del archivo: CYPE Ingenieros S.A.
- Formato: FIEBDC-3/2016
- Programa: Generador de precios de la construcción. CYPE Ingenieros, S.A.
- Fecha: 02/07/2024
- Divisa: EUR
- Costes indirectos: 3 %
- IVA: 21 %

## I Instalaciones

### IO Contra incendios

#### IOT Sistemas de extinción fijos

**IOT010** Ud Puesto de control de red de rociadores.
Puesto de control de rociadores, de 2 1/2" DN 65 mm de diámetro, unión ranurada, formado por válvula de retención y alarma y trim de acero galvanizado, para sistema de tubería seca. Incluso compresor trifásico de 320 l/min de caudal y depósito de 100 litros de capacidad, alarma hidráulica con motor de agua y gong, accesorios y piezas especiales para conexión a la red de distribución de agua.
Incluye: Replanteo. Montaje, conexionado y comprobación de su correcto funcionamiento.
Criterio de medición de proyecto: Número de unidades previstas, según documentación gráfica de Proyecto.
Criterio de medición de obra: Se medirá el número de unidades realmente ejecutadas según especificaciones de Proyecto.

| Código | Ud | Descripción | Rendimiento | Precio | Importe |
|---|---|---|---|---|---|
| mt41pcr020g | Ud | Puesto de control de rociadores, de 2 1/2" DN 65 mm de diámetro, unión ranurada, formado por válvula de retención y alarma y trim de acero galvanizado. (material) | 1 | 2255.48 | 2255.480 |
| mt41pcr023a | Ud | Accesorios para el mantenimiento del aire, con válvula de descarga. (material) | 1 | 456.44 | 456.440 |
| mt41pcr024V | Ud | Compresor de correa con asa y ruedas, de 1100x450x770 mm, 320 l/min de caudal, depósito de 100 litros de capacidad, 10 bar de presión máxima, 2,2 kW de potencia, para alimentación trifásica a 400 V y 50 Hz de frecuencia. (material) | 1 | 1349.19 | 1349.190 |
| mt41pcr100a | Ud | Alarma hidráulica, con motor de agua y gong de aleación de aluminio. (material) | 1 | 350.82 | 350.820 |
| mt41pcr300p | Ud | Accesorios y piezas especiales para conexión de puesto de control de rociadores a red de distribución de agua. (material) | 1 | 12.49 | 12.490 |
| mo008 | h | Oficial 1ª fontanero. (mano de obra) | 20 | 22.74 | 454.800 |
| mo107 | h | Ayudante fontanero. (mano de obra) | 20 | 20.98 | 419.600 |
| % | % | Costes directos complementarios | 2 % | 5298.820 | 105.976 |
|  |  | Costes directos |  |  | 5404.796 |
