# Red interior de evacuación para cocina

- Propiedad del archivo: CYPE Ingenieros S.A.
- Formato: FIEBDC-3/2016
- Programa: Generador de precios de la construcción. CYPE Ingenieros, S.A.
- Fecha: 23/01/2025
- Divisa: EUR
- Costes indirectos: 3 %
- IVA: 21 %

## I Instalaciones

### IS Evacuación de aguas

#### ISD Derivaciones individuales

**ISD022** Ud Red interior de evacuación para cocina.
Red interior de evacuación insonorizada, para cocina con dotación para: fregadero, realizada con tubo de polipropileno resistente a los rayos UV, de polipropileno con carga mineral y de polipropileno "AQUATHERM" para la red de desagües que conectan la evacuación de los aparatos con la bajante, con los diámetros necesarios para cada punto de servicio. Incluso, material auxiliar para montaje y sujeción a la obra, accesorios y piezas especiales.
Incluye: Replanteo del recorrido de la tubería y de la situación de los elementos de sujeción. Presentación en seco de los tubos. Fijación del material auxiliar para montaje y sujeción a la obra. Montaje, conexionado y comprobación de su correcto funcionamiento. Realización de pruebas de servicio.
Criterio de medición de proyecto: Número de unidades previstas, según documentación gráfica de Proyecto.
Criterio de medición de obra: Se medirá el número de unidades realmente ejecutadas según especificaciones de Proyecto.

| Código | Ud | Descripción | Rendimiento | Precio | Importe |
|---|---|---|---|---|---|
| mt36aqu010bd | m | Tubo multicapa de polipropileno resistente a los rayos UV, de polipropileno con carga mineral y de polipropileno, insonorizado, Ultra Silent "AQUATHERM", de 40 mm de diámetro y 1,8 mm de espesor, con capa exterior de color negro con 4 bandas de color verde y capa interior de color blanco, con extremo abocardado y junta elástica, según UNE-EN 1451-1, suministrado en barras de 3 m de longitud, con el precio incrementado el 15% en concepto de accesorios y piezas especiales. (material) | 1.65 | 4.69 | 7.739 |
| mo008 | h | Oficial 1ª fontanero. (mano de obra) | 1.65 | 23.74 | 39.171 |
| mo107 | h | Ayudante fontanero. (mano de obra) | 0.825 | 21.9 | 18.068 |
| % | % | Costes directos complementarios | 2 % | 64.978 | 1.300 |
|  |  | Costes directos |  |  | 66.278 |

Residuos:
- colocación: mt36aqu010bd; factor de residuo 0.0275

## Recursos

**mt36aqu010bd** m Tubo multicapa de polipropileno resistente a los rayos UV
Datos técnicos: Coste energético 44.421 MJ; Emisión de CO2 1.391 kg; Código LER 17 02 03; Masa del elemento 0.478 kg; Volumen 0.000797 m3
