# Red interior de evacuación para cocina

- Propiedad del archivo: CYPE Ingenieros S.A.
- Formato: FIEBDC-3/2016
- Programa: Generador de precios de la construcción. CYPE Ingenieros, S.A.
- Fecha: 26/06/2025
- Divisa: EUR
- Costes indirectos: 3 %
- IVA: 21 %

## I Instalaciones

### IS Evacuación de aguas

#### ISD Derivaciones individuales

**ISD022** Ud Red interior de evacuación para cocina.
Red interior de evacuación, para cocina con dotación para: fregadero, toma de desagüe para lavavajillas, toma de desagüe para lavadora, realizada con tubo de PVC, serie B para la red de desagües que conectan la evacuación de los aparatos con la bajante, con los diámetros necesarios para cada punto de servicio. Incluso líquido limpiador, adhesivo para tubos y accesorios de PVC, material auxiliar para montaje y sujeción a la obra, accesorios y piezas especiales.
Incluye: Replanteo del recorrido de la tubería y de la situación de los elementos de sujeción. Presentación en seco de los tubos. Fijación del material auxiliar para montaje y sujeción a la obra. Montaje, conexionado y comprobación de su correcto funcionamiento. Realización de pruebas de servicio.
Criterio de medición de proyecto: Número de unidades previstas, según documentación gráfica de Proyecto.
Criterio de medición de obra: Se medirá el número de unidades realmente ejecutadas según especificaciones de Proyecto.

| Código | Ud | Descripción | Rendimiento | Precio | Importe |
|---|---|---|---|---|---|
| mt36tit010bc | m | Tubo de PVC, serie B, de 40 mm de diámetro y 3 mm de espesor, según UNE-EN 1329-1, con el precio incrementado el 10% en concepto de accesorios y piezas especiales. (material) | 6.95 | 1.83 | 12.719 |
| mt30del010a | Ud | Toma de desagüe para electrodoméstico, con enlace mixto macho de PVC, de 40 mm de diámetro. (material) | 2 | 2.91 | 5.820 |
| mt11var009 | l | Líquido limpiador para pegado mediante adhesivo de tubos y accesorios de PVC. (material) | 0.348 | 37.6 | 13.085 |
| mt11var010 | l | Adhesivo para tubos y accesorios de PVC. (material) | 0.174 | 47.92 | 8.338 |
| mo008 | h | Oficial 1ª fontanero. (mano de obra) | 6.95 | 23.74 | 164.993 |
| mo107 | h | Ayudante fontanero. (mano de obra) | 3.475 | 21.9 | 76.103 |
| % | % | Costes directos complementarios | 2 % | 281.058 | 5.621 |
|  |  | Costes directos |  |  | 286.679 |

Residuos:
- colocación: mt36tit010bc; factor de residuo 0.08
- colocación: mt11var009 Líquido limpiador para pegado mediante adhesivo de tubos y accesorios de PVC; factor de residuo 0.0275

## Recursos

**mt36tit010bc** m Tubo de PVC, serie B
Datos técnicos: Coste energético 45.938 MJ; Emisión de CO2 0.729 kg; Código LER 17 02 03; Masa del elemento 0.52 kg; Volumen 0.000867 m3
Residuos:
- embalaje: re150101 Envases de papel y cartón. (componente de residuo); rendimiento 0.018 kg; Código LER 15 01 01; Masa del elemento 1 kg; Volumen 0.001333 m3
- embalaje: re170201 Madera. (componente de residuo); rendimiento 0.052 kg; Código LER 17 02 01; Masa del elemento 1 kg; Volumen 0.000909 m3
- embalaje: re170203 Plástico. (componente de residuo); rendimiento 0.003 kg; Código LER 17 02 03; Masa del elemento 1 kg; Volumen 0.001667 m3

**mt11var009** l Líquido limpiador para pegado mediante adhesivo de tubos y accesorios de PVC
Datos técnicos: Coste energético 3.819 MJ; Emisión de CO2 0.202 kg; Código LER 20 01 30; Masa del elemento 1 kg; Volumen 0.001 m3
Residuos:
- embalaje: re170203 Plástico; rendimiento 0.032 kg
