# Escalera mecánica

- Propiedad del archivo: CYPE Ingenieros S.A.
- Formato: FIEBDC-3/2016
- Programa: Generador de precios de la construcción. CYPE Ingenieros, S.A.
- Fecha: 02/07/2024
- Divisa: EUR
- Costes indirectos: 3 %
- IVA: 21 %

## I Instalaciones

### IT Transporte

#### ITE Escaleras mecánicas y rampas móviles

**ITE010** Ud Escalera mecánica.
Suministro e instalación completa de escalera mecánica eléctrica, para interior, de 30° de inclinación, para salvar una altura de 8 m, con un ancho útil de 1 m, balaustrada de 1 m, capacidad de transporte 9000 personas/h y 0,5 m/s de velocidad. Incluso pasacables, cuadro y cable de maniobra, instalación eléctrica, línea telefónica y sistemas de seguridad. Totalmente montada, conexionada y probada.
Incluye: Replanteo de los apoyos. Montaje de pasacables. Colocación de la escalera mecánica sobre los apoyos. Montaje del cuadro y conexión del cable de maniobra. Conexionado con la red eléctrica. Instalación de la línea telefónica y de los sistemas de seguridad.
Criterio de medición de proyecto: Número de unidades previstas, según documentación gráfica de Proyecto.
Criterio de medición de obra: Se medirá el número de unidades realmente ejecutadas según especificaciones de Proyecto.

| Código | Ud | Descripción | Rendimiento | Precio | Importe |
|---|---|---|---|---|---|
| mt39emc010f | Ud | Escalera mecánica eléctrica, para interior, de 30° de inclinación, para salvar una altura de 8 m, con un ancho útil de 1 m, balaustrada de 1 m, capacidad de transporte 9000 personas/h y 0,5 m/s de velocidad, según UNE-EN 115-1. (material) | 1 | 109454.31 | 109454.310 |
| mt39www020 | Ud | Material auxiliar para instalaciones de transporte. (material) | 4 | 10.08 | 40.320 |
| mo016 | h | Oficial 1ª instalador de aparatos elevadores. (mano de obra) | 57 | 22.74 | 1296.180 |
| mo085 | h | Ayudante instalador de aparatos elevadores. (mano de obra) | 57 | 20.98 | 1195.860 |
| % | % | Costes directos complementarios | 2 % | 111986.670 | 2239.733 |
|  |  | Costes directos |  |  | 114226.403 |

## Recursos

**mt39emc010f** Ud Escalera mecánica eléctrica
Datos técnicos: Coste energético 206767.878 MJ; Emisión de CO2 14264.845 kg
Residuos:
- embalaje: re150101 Envases de papel y cartón. (componente de residuo); rendimiento 0.7 kg; Código LER 15 01 01; Masa del elemento 1 kg; Volumen 0.001333 m3
