# Sombrerete para cocina

- Propiedad del archivo: CYPE Ingenieros S.A.
- Formato: FIEBDC-3/2016
- Programa: Generador de precios de la construcción. CYPE Ingenieros, S.A.
- Fecha: 06/06/2025
- Divisa: EUR
- Costes indirectos: 3 %
- IVA: 21 %

## I Instalaciones

### IV Ventilación

#### IVK Ventilación adicional especifica en cocina para viviendas

**IVK040** Ud Sombrerete para cocina.
Sombrerete con caperuza rotativa contra la lluvia de chapa galvanizada, código de pedido 11030110, modelo STS 160 Pizarra "ALDES", para conducto de salida de 160 mm de diámetro exterior en cubierta inclinada con cobertura de pizarra, acabado liso, color gris RAL 7024, malla de protección contra la entrada de hojas y pájaros, babero de plomo y cuello de conexión a conducto.
Incluye: Replanteo. Colocación.
Criterio de medición de proyecto: Número de unidades previstas, según documentación gráfica de Proyecto.
Criterio de medición de obra: Se medirá el número de unidades realmente ejecutadas según especificaciones de Proyecto.

| Código | Ud | Descripción | Rendimiento | Precio | Importe |
|---|---|---|---|---|---|
| mt42ald980aa | Ud | Sombrerete con caperuza rotativa contra la lluvia de chapa galvanizada, código de pedido 11030110, modelo STS 160 Pizarra "ALDES", para conducto de salida de 160 mm de diámetro exterior en cubierta inclinada con cobertura de pizarra, acabado liso, color gris RAL 7024, malla de protección contra la entrada de hojas y pájaros, babero de plomo y cuello de conexión a conducto. (material) | 1 | 132 | 132.000 |
| mo011 | h | Oficial 1ª montador. (mano de obra) | 0.155 | 23.74 | 3.680 |
| mo080 | h | Ayudante montador. (mano de obra) | 0.078 | 21.94 | 1.711 |
| % | % | Costes directos complementarios | 2 % | 137.391 | 2.748 |
|  |  | Costes directos |  |  | 140.139 |

## Recursos

**mt42ald980aa** Ud Sombrerete con caperuza rotativa contra la lluvia de chapa galvanizada
Datos técnicos: Coste energético 101.113 MJ; Emisión de CO2 11.362 kg
Residuos:
- embalaje: re150101 Envases de papel y cartón. (componente de residuo); rendimiento 1.32 kg; Código LER 15 01 01; Masa del elemento 1 kg; Volumen 0.001333 m3
