# Tubería de aire comprimido

- Propiedad del archivo: CYPE Ingenieros S.A.
- Formato: FIEBDC-3/2016
- Programa: Generador de precios de la construcción. CYPE Ingenieros, S.A.
- Fecha: 02/07/2024
- Divisa: EUR
- Costes indirectos: 3 %
- IVA: 21 %

## I Instalaciones

### IX Aire comprimido y gases medicinales

#### IXC Conducciones

**IXC010** m Tubería de aire comprimido.
Tubería de aire comprimido formada por tubo de aluminio extruido de aleación 6060 con tratamiento térmico T6, acabado con pintura electrostática color azul RAL 5012, de 16 mm de diámetro exterior y 1,3 mm de espesor, presión de trabajo de hasta 16 bar, temperatura de trabajo entre -20°C y 80°C. Instalación en superficie. Incluso material auxiliar para montaje y sujeción a la obra, accesorios y piezas especiales.
Incluye: Replanteo del recorrido de las tuberías. Presentación en seco de tubos y piezas especiales. Fijación del material auxiliar para montaje y sujeción a la obra. Montaje, conexionado y comprobación de su correcto funcionamiento.
Criterio de medición de proyecto: Longitud medida según documentación gráfica de Proyecto.
Criterio de medición de obra: Se medirá la longitud realmente ejecutada según especificaciones de Proyecto.

| Código | Ud | Descripción | Rendimiento | Precio | Importe |
|---|---|---|---|---|---|
| mt43tao410a | Ud | Material auxiliar para montaje y sujeción a la obra de las tuberías de aluminio extruido, de 16 mm de diámetro exterior. (material) | 1 | 0.24 | 0.240 |
| mt43tao010ad | m | Tubo de aluminio extruido de aleación 6060 con tratamiento térmico T6, acabado con pintura electrostática color azul RAL 5012, de 16 mm de diámetro exterior y 1,3 mm de espesor, presión de trabajo de hasta 16 bar, temperatura de trabajo entre -20°C y 80°C, según UNE-EN 573-3, suministrado en barras de 4 m de longitud, con el precio incrementado el 15% en concepto de accesorios y piezas especiales. (material) | 1 | 7.45 | 7.450 |
| mo008 | h | Oficial 1ª fontanero. (mano de obra) | 0.13 | 22.74 | 2.956 |
| mo107 | h | Ayudante fontanero. (mano de obra) | 0.13 | 20.98 | 2.727 |
| % | % | Costes directos complementarios | 2 % | 13.373 | 0.267 |
|  |  | Costes directos |  |  | 13.640 |
