# Compresor de aire de pistón, con depósito

- Propiedad del archivo: CYPE Ingenieros S.A.
- Formato: FIEBDC-3/2016
- Programa: Generador de precios de la construcción. CYPE Ingenieros, S.A.
- Fecha: 03/10/2024
- Divisa: EUR
- Costes indirectos: 3 %
- IVA: 21 %

## I Instalaciones

### IX Aire comprimido y gases medicinales

#### IXO Compresores de aire

**IXO010** Ud Compresor de aire de pistón, con depósito.
Compresor de aire de pistón de aluminio, con transmisión por correa, de una etapa, presión máxima de trabajo 10 bar, con motor eléctrico de 2,2 kW de potencia, para alimentación monofásica a 230 V, con depósito de chapa de acero acabado con esmalte de poliuretano de 200 litros de capacidad, para un caudal de 393 l/min, presión acústica de 65 dBA a 4 m de distancia, de 580x1022x1227 mm, con sistema de enfriamiento, pies de apoyo, válvulas, presostato, manómetro y filtro.
Incluye: Colocación. Conexionado y comprobación de su correcto funcionamiento.
Criterio de medición de proyecto: Número de unidades previstas, según documentación gráfica de Proyecto.
Criterio de medición de obra: Se medirá el número de unidades realmente ejecutadas según especificaciones de Proyecto.

| Código | Ud | Descripción | Rendimiento | Precio | Importe |
|---|---|---|---|---|---|
| mt43cac010a | Ud | Compresor de aire de pistón de aluminio, con transmisión por correa, de una etapa, presión máxima de trabajo 10 bar, con motor eléctrico de 2,2 kW de potencia, para alimentación monofásica a 230 V, con depósito de chapa de acero acabado con esmalte de poliuretano de 200 litros de capacidad, para un caudal de 393 l/min, presión acústica de 65 dBA a 4 m de distancia, de 580x1022x1227 mm, con sistema de enfriamiento, pies de apoyo, válvulas, presostato, manómetro y filtro. (material) | 1 | 1477.13 | 1477.130 |
| mo008 | h | Oficial 1ª fontanero. (mano de obra) | 0.8 | 22.74 | 18.192 |
| mo107 | h | Ayudante fontanero. (mano de obra) | 0.8 | 20.98 | 16.784 |
| % | % | Costes directos complementarios | 2 % | 1512.106 | 30.242 |
|  |  | Costes directos |  |  | 1542.348 |
